# Embalatge i paletitzat de material arqueològic

- Propietat de l'arxiu: CYPE INGENIEROS, S.A.
- Format: FIEBDC-3/2002
- Divisa: EUR
- Costos indirectes: 3.00 %
- IVA: 21.00 %

## 0 Actuacions prèvies

### 0G Treballs arqueològics

#### 0GE Excavacions arqueològiques i transports

**0GE055** m³ Embalatge i paletitzat de material arqueològic.
Embalatge de material arqueològic procedent de les excavacions, mitjançant làmines de polietilè transparent, film alveolar, grànuls de poliestirè expandit i caixes de cartró; paletitzat dels elements i fixació del conjunt amb cinta plàstica autoadhesiva per evitar el moviment de les peces, cops i frecs, durant el seu transport fins al punt d'emmagatzematge. Inclús recollida i càrrega de restes sobre camió o contenidor.
Inclou: Embalatge del material. Col·locació de les peces sobre palets. Neteja i retirada de restes a contenidor.
Criteri d'amidament de projecte: Volum mesurat segons documentació gràfica de Projecte.
Criteri de mesura d'obra: Es mesurarà el volum realment executat segons especificacions de Projecte.

| Codi | Ut | Descripció | Rendiment | Preu | Import |
|---|---|---|---|---|---|
| mt32war020 | m² | Làmina de polietilè transparent, de 0,2 mm d'espessor. (material) | 4.500 | 0.17 | 0.77 |
| mt32war050 | m² | Film alveolar per a embalar. (material) | 4.500 | 0.59 | 2.66 |
| mt32war030 | m | Cinta plàstica autoadhesiva. (material) | 4.200 | 0.04 | 0.17 |
| mt32war040 | m² | Cartó arrissat per a embalatge. (material) | 0.200 | 0.33 | 0.07 |
| mt32war070 | kg | Grànuls de poliestirè expandit, de 10 kg/m³ de densitat, de granulometria compresa entre 2 i 3 mm, per a protecció i embalatge. (material) | 0.200 | 6.27 | 1.25 |
| mo113 | h | Peó ordinari construcció. (mà d'obra) | 0.171 | 23.81 | 4.07 |
| % | % | Costos directes complementaris | 2 % | 8.99 | 0.18 |
|  |  | Costos directes |  |  | 9.17 |
