# Càrrega i transport manual de runa, terres i/o productes sobrants de l'excavació

- Propietat de l'arxiu: CYPE INGENIEROS, S.A.
- Format: FIEBDC-3/2002
- Divisa: EUR
- Costos indirectes: 3.00 %
- IVA: 21.00 %

## 0 Actuacions prèvies

### 0G Treballs arqueològics

#### 0GE Excavacions arqueològiques i transports

**0GE070** m³ Càrrega i transport manual de runa, terres i/o productes sobrants de l'excavació.
Càrrega i transport manual de runa, terres i/o productes sobrants de les excavacions arqueològiques, des del punt d'inspecció arqueològica, on es troben dipositats, fins a contenidor o dúmper, per al seu posterior transport a abocador autoritzat. Inclús humitejat previ al transport.
Criteri de valoració econòmica: El preu no inclou el transport.
Inclou: Càrrega sobre camió de runa, terres i altres productes de l'excavació. Transport i descàrrega. Aplec en la zona designada.
Criteri d'amidament de projecte: Volum mesurat segons documentació gràfica de Projecte.
Criteri de mesura d'obra: Es mesurarà, incloent l'estufament, el volum de residus realment transportat segons especificacions de Projecte.

| Codi | Ut | Descripció | Rendiment | Preu | Import |
|---|---|---|---|---|---|
| mo112 | h | Peó especialitzat construcció. (mà d'obra) | 1.283 | 24.59 | 31.55 |
| % | % | Costos directes complementaris | 2 % | 31.55 | 0.63 |
|  |  | Costos directes |  |  | 32.18 |
