# Mur estructural d'entramat lleuger de perfils (light steel framing) "PESUDO GRUPO"

- Propietat de l'arxiu: CYPE INGENIEROS, S.A.
- Format: FIEBDC-3/2002
- Divisa: EUR
- Costos indirectes: 3.00 %
- IVA: 21.00 %

## E Estructures

### EA Acer

#### EAL Entramats lleugers (light steel framing)

**EAL010** U Mur estructural d'entramat lleuger de perfils (light steel framing) "PESUDO GRUPO".
Mur estructural exterior, de 1220x2600 mm, d'entramat lleuger de perfils d'acer conformat en fred, galvanitzat, tipus DX52D+Z275MA, de 0,8 mm d'espessor (light steel framing) "PESUDO GRUPO", amb una separació entre muntants de 600 mm, format per: un panell A "PESUDO GRUPO", de 1220x2600 mm. Subministrament dels perfils mecanitzats i assemblats en taller i muntatge de l'estructura en obra, considerant un grau de complexitat mig. Inclús rebló per a la unió dels perfils entre si i ancoratges mecànics, per a la fixació dels panells.
Inclou: Replanteig. Muntatge de l'estructura.
Criteri d'amidament de projecte: Nombre d'unitats previstes, segons documentació gràfica de Projecte.
Criteri de mesura d'obra: Es mesurarà el nombre d'unitats realment executades segons especificacions de Projecte.

| Codi | Ut | Descripció | Rendiment | Preu | Import |
|---|---|---|---|---|---|
| mt07lsf010ga | U | Panell A "PESUDO GRUPO", de 1220x2600 mm, per a mur estructural d'entramat lleuger de perfils d'acer conformat en fred, galvanitzat, tipus DX52D+Z275MA, de 0,8 mm d'espessor (light steel framing), amb una separació entre muntants de 600 mm i perforacions en els muntants, preperforats en taller, per al pas d'instal·lacions.; amb reblons per a la unió dels perfils entre si i ancoratges mecànics d'autoexcavat, d'acer galvanitzat per a la fixació dels panells al forjat o a la fonamentació. (material) | 1.000 | 44.34 | 44.34 |
| mo047 | h | Oficial 1ª muntador d'estructura metàl·lica. (mà d'obra) | 0.236 | 28.39 | 6.70 |
| mo094 | h | Ajudant muntador d'estructura metàl·lica. (mà d'obra) | 0.236 | 25.25 | 5.96 |
| % | % | Costos directes complementaris | 2 % | 57.00 | 1.14 |
|  |  | Costos directes |  |  | 58.14 |
