# Encercolat de pilar de formigó armat, amb full de fibra de carboni Drizoro Wrap "DRIZORO"

- Propietat de l'arxiu: CYPE INGENIEROS, S.A.
- Format: FIEBDC-3/2002
- Divisa: EUR
- Costos indirectes: 3.00 %
- IVA: 21.00 %

## E Estructures

### EH Formigó armat

#### EHZ Reforços amb laminats i fulls, de fibra de carboni

**EHZ022** m² Encercolat de pilar de formigó armat, amb full de fibra de carboni Drizoro Wrap "DRIZORO".
Encercolat de pilar de formigó armat, mitjançant el sistema Drizoro Wrap "DRIZORO", format per 1 capa de fulles de fibra de carboni unidireccional, "DRIZORO", 200 g/m², de 30 cm d'amplada i 0,166 mm de gruix, resistència a tracció 4200 MPa i elongació última 1,9%, col·locades amb Maxepox CS S "DRIZORO", aplicant una capa d'entre 1 i 3 mm d'espessor sobre el laminat amb espàtula i una altra capa d'entre 1 i 3 mm d'espessor sobre la superfície de contacte amb el suport, sobre la superfície suport de formigó prèviament emprimada amb Maxprimer C S "DRIZORO", aplicada amb brotxa.
Criteri de valoració econòmica: El preu no inclou la preparació del suport ni el revestiment.
Inclou: Aplicació de l'emprimació. Col·locació dels fulls de reforç. Neteja de les restes de l'obra.
Criteri d'amidament de projecte: Superfície mesurada segons documentació gràfica de Projecte.
Criteri de mesura d'obra: Es mesurarà la superfície realment executada segons especificacions de Projecte.

| Codi | Ut | Descripció | Rendiment | Preu | Import |
|---|---|---|---|---|---|
| mt09red040a | kg | Emprimació de dos components a base de resina epoxi, Maxprimer C S "DRIZORO", temperatura d'aplicació entre 15°C i 35°C, per aplicar amb brotxa o corró sobre element estructural a reforçar mitjançant fulles o laminats de fibra de carboni. (material) | 0.250 | 36.01 | 9.00 |
| mt09red030a | m² | Full de fibra de carboni unidireccional, Drizoro Wrap 200 "DRIZORO", 200 g/m², de 30 cm d'amplada i 0,166 mm de gruix, resistència a tracció 4200 MPa, mòdul d'elasticitat 230.000 N/mm² i elongació última 1,9%, per a reforç d'estructures. (material) | 1.100 | 60.39 | 66.43 |
| mt09red060a | kg | Adhesiu de dos components a base de resina epoxi, Maxepox CS S "DRIZORO", temperatura d'aplicació entre 15°C i 35°C, per aplicar amb espàtula o plana sobre element estructural a reforçar mitjançant laminatges de fibra de carboni, segons UNE-EN 1504-4. (material) | 0.550 | 36.01 | 19.81 |
| mo042 | h | Oficial 1ª estructurista. (mà d'obra) | 0.554 | 28.39 | 15.73 |
| mo089 | h | Ajudant estructurista. (mà d'obra) | 0.554 | 25.25 | 13.99 |
| % | % | Costos directes complementaris | 2 % | 124.96 | 2.50 |
|  |  | Costos directes |  |  | 127.46 |
