# Ancoratge mecànic per caragolat sobre la fonamentació de pilar prefabricat de formigó

- Propietat de l'arxiu: CYPE INGENIEROS, S.A.
- Format: FIEBDC-3/2002
- Divisa: EUR
- Costos indirectes: 3.00 %
- IVA: 21.00 %

## E Estructures

### EP Formigó prefabricat

#### EPS Pilars

**EPS020** U Ancoratge mecànic per caragolat sobre la fonamentació de pilar prefabricat de formigó.
Ancoratge mecànic sobre la fonamentació de pilar prefabricat de formigó de 35x35 cm, amb 4 cargols d'acer d'alta resistència de 24 mm de diàmetre i 40 cm de longitud, amb límit elàstic 780 N/mm².
Inclou: Replanteig de la posició de l'ancoratge. Col·locació dels caragols i caragolat d'aquests.
Criteri d'amidament de projecte: Nombre d'unitats previstes, segons documentació gràfica de Projecte.
Criteri de mesura d'obra: Es mesurarà el nombre d'unitats realment executades segons especificacions de Projecte.

| Codi | Ut | Descripció | Rendiment | Preu | Import |
|---|---|---|---|---|---|
| mt07aav060a | U | Cargol d'acer d'alta resistència, qualitat 8.8 segons UNE-EN ISO 898-1, de 24 mm de diàmetre i 40 cm de longitud, amb límit elàstic 780 N/mm², amb femelles i volanderes, per a ancoratge d'elements prefabricats de formigó. (material) | 4.000 | 7.80 | 31.20 |
| mo020 | h | Oficial 1ª construcció. (mà d'obra) | 0.739 | 28.42 | 21.00 |
| mo112 | h | Peó especialitzat construcció. (mà d'obra) | 0.739 | 24.59 | 18.17 |
| % | % | Costos directes complementaris | 2 % | 70.37 | 1.41 |
|  |  | Costos directes |  |  | 71.78 |
