# Punt singular per a revestiment exterior de façana ventilada, de lamel·les de fusta termotractada. Sistema "LUNAWOOD"

- Propietat de l'arxiu: CYPE INGENIEROS, S.A.
- Format: FIEBDC-3/2002
- Divisa: EUR
- Costos indirectes: 3.00 %
- IVA: 21.00 %

## F Façanes i particions

### FA Façanes ventilades

#### FAZ Revestiment exterior de lamel·les o llistons de fusta

**FAZ026** m Punt singular per a revestiment exterior de façana ventilada, de lamel·les de fusta termotractada. Sistema "LUNAWOOD".
Coronació, amb peça d'acabat de façana de xapa plegada d'acer galvanitzat, espessor 0,8 mm, desenvolupament 150 mm i 4 plecs, per a revestiment exterior de façana ventilada, de lamel·les de fusta termotractada, sistema "LUNAWOOD".
Inclou: Replanteig i col·locació de l'acabat. Fixació mecànica.
Criteri d'amidament de projecte: Longitud mesurada en veritable magnitud, segons documentació gràfica de Projecte.
Criteri de mesura d'obra: Es mesurarà en veritable magnitud, la longitud realment executada segons especificacions de Projecte.

| Codi | Ut | Descripció | Rendiment | Preu | Import |
|---|---|---|---|---|---|
| mt20rca010bc | m | Peça d'acabat de façana de xapa plegada d'acer galvanitzat, espessor 0,8 mm, desenvolupament 150 mm i 4 plecs. (material) | 1.000 | 5.52 | 5.52 |
| op00ato010 |  | Tornavís. | 1.000 | 0.00 | 0.00 |
| mo052 | h | Oficial 1ª muntador de sistemes de façanes prefabricades. (mà d'obra) | 0.207 | 29.34 | 6.07 |
| mo099 | h | Ajudant muntador de sistemes de façanes prefabricades. (mà d'obra) | 0.207 | 25.28 | 5.23 |
| % | % | Costos directes complementaris | 2 % | 16.82 | 0.34 |
|  |  | Costos directes |  |  | 17.16 |
