# Mitgera d'un full, de fàbrica de bloc de formigó cel·lular per a revestir

- Propietat de l'arxiu: CYPE INGENIEROS, S.A.
- Format: FIEBDC-3/2002
- Divisa: EUR
- Costos indirectes: 3.00 %
- IVA: 21.00 %

## F Façanes i particions

### FF Fàbrica no estructural

#### FFI Mitgera d'un full per a revestir

**FFI025** m² Mitgera d'un full, de fàbrica de bloc de formigó cel·lular per a revestir.
Mitgera d'un full, de 20 cm d'espessor, de fàbrica de bloc de formigó cel·lular endurit en autoclau, 60x25x20 cm, per revestir, rebuda amb morter cola, reforçada amb acer UNE-EN 10080 B 500 SD, en regates prèviament executades en els blocs, en arrencada de la fàbrica sobre forjat i sota escopidor. Inclús elements d'ancoratge d'acer galvanitzat en calent, per a fixació de la fàbrica a l'estructura.
Inclou: Definició dels plans de mitgera mitjançant ploms. Replanteig, planta a planta. Marcat en els pilars dels nivells de referència general de planta i de nivell de paviment. Seient de la primera filada sobre capa de morter. Col·locació i aplomat de mires de referència. Estesa de fils entre mires. Col·locació de ploms fixos a les arestes. Tall de les peces. Col·locació de les peces per filades a nivell. Apertura de regata. Col·locació de les armadures. Col·locació dels ancoratges. Trobades de la fàbrica amb façanes, pilars i envans. Trobada de la fàbrica amb el forjat superior.
Criteri d'amidament de projecte: Superfície mesurada segons documentació gràfica de Projecte, sense duplicar cantonades ni encontres.
Criteri de mesura d'obra: Es mesurarà la superfície realment executada segons especificacions de Projecte, sense duplicar cantonades ni encontres.

| Codi | Ut | Descripció | Rendiment | Preu | Import |
|---|---|---|---|---|---|
| mt09mif010ea | t | Morter industrial per a obra de paleta, de ciment, color gris, categoria M-10 (resistència a compressió 10 N/mm²), subministrat en sacs, segons UNE-EN 998-2. (material) | 0.027 | 61.98 | 1.67 |
| mt02bhb010eefd | U | Bloc de formigó cel·lular endurit en autoclau, 60x25x20 cm, densitat 400 kg/m³, conductivitat tèrmica 0,11 W/(mK), amb un aïllament a soroll aeri de 41 dBA, Euroclasse A1 de reacció al foc segons UNE-EN 13501-1, per revestir, segons UNE-EN 771-4. (material) | 7.000 | 3.93 | 27.51 |
| mt09mib010b | kg | Morter cola, compost per ciment Pòrtland, àrids seleccionats i additius especials, d'aplicació en fàbriques de bloc de formigó cel·lular, subministrat en sacs de 25 kg, tipus T segons UNE-EN 998-2. (material) | 0.056 | 3.49 | 0.20 |
| mt07aco010h | kg | Acer en barres corrugades, UNE-EN 10080 B 500 SD, subministrat en obra en barres sense elaborar, de varis diàmetres. (material) | 0.120 | 1.23 | 0.15 |
| mt07aaa040a150 | U | Repercussió, per m² de full principal de fàbrica de bloc de formigó cel·lular per revestir, d' elements d'ancoratge d'acer galvanitzat en calent, per a fixació de la fàbrica a l'estructura. (material) | 1.000 | 1.50 | 1.50 |
| mt13blw110a | U | Aerosol de 750 cm³ d'escuma de poliuretà, de 22,5 kg/m³ de densitat, 140% d'expansió, 18 N/cm² de resistència a tracció i 20 N/cm² de resistència a flexió, conductivitat tèrmica 0,04 W/(mK), estable de -40°C a 100°C; per a aplicar amb pistola; segons UNE-EN 13165. (material) | 0.001 | 7.20 | 0.01 |
| op00roz010 |  | Regatadora. | 1.000 | 0.00 | 0.00 |
| op00amo010 |  | Mola o radial. | 1.000 | 0.00 | 0.00 |
| mo021 | h | Oficial 1ª construcció en treballs de ram de paleta. (mà d'obra) | 0.660 | 28.42 | 18.76 |
| mo114 | h | Peó ordinari construcció en treballs de ram de paleta. (mà d'obra) | 0.425 | 23.81 | 10.12 |
| % | % | Costos directes complementaris | 2 % | 59.92 | 1.20 |
|  |  | Costos directes |  |  | 61.12 |
