# Full interior de mitgera de dos fulls, de fàbrica de maó ceràmic per a revestir, amb aïllament integrat

- Propietat de l'arxiu: CYPE INGENIEROS, S.A.
- Format: FIEBDC-3/2002
- Divisa: EUR
- Costos indirectes: 3.00 %
- IVA: 21.00 %

## F Façanes i particions

### FF Fàbrica no estructural

#### FFN Full interior amb aïllament integrat en mitgera de dos fulls

**FFN020** m² Full interior de mitgera de dos fulls, de fàbrica de maó ceràmic per a revestir, amb aïllament integrat.
Full interior de mitgera de dos fulls, de 7 cm d'espessor, de fàbrica de maó ceràmic buit doble de gran format amb panell aïllant de poliestirè expandit incorporat, encadellat, per revestir, 70x50x7x4 cm, amb junts de 10 mm d'espessor, rebuda amb una mescla en aigua de goma d'enganxar de cola preparada i fins un 25% de guix de qualitat B1.
Inclou: Replanteig, planta a planta. Rectificació d'irregularitats del forjat acabat. Marcat en els pilars dels nivells de referència general de planta i de nivell de paviment. Seient de la primera filada. Col·locació i aplomat de mires de referència. Estesa de fils entre mires. Col·locació de ploms fixos a les arestes. Col·locació de les peces per filades a nivell. Acabat amb guix en la trobada de la fàbrica de maó de gran format amb el forjat superior.
Criteri d'amidament de projecte: Superfície mesurada segons documentació gràfica de Projecte, sense duplicar cantonades ni encontres.
Criteri de mesura d'obra: Es mesurarà la superfície realment executada segons especificacions de Projecte, sense duplicar cantonades ni encontres.

| Codi | Ut | Descripció | Rendiment | Preu | Import |
|---|---|---|---|---|---|
| mt04lgt010b | U | Maó ceràmic buit doble de gran format amb panell aïllant de poliestirè expandit incorporat, encadellat, per revestir, 70x50x7x4 cm, aïllament compost de poliestirè expandit de 4 cm d'espessor, amb superfície llisa i mecanitzat lateral a mitja fusta. (material) | 3.000 | 3.38 | 10.14 |
| mt09eyc010 | kg | Goma d'enganxar d'escaiola. (material) | 4.424 | 0.28 | 1.24 |
| mt09eyc020 | kg | Goma d'enganxar de guix. (material) | 1.474 | 0.28 | 0.41 |
| mt09pye010b | m³ | Pasta de guix de construcció B1, segons UNE-EN 13279-1. (material) | 0.001 | 148.50 | 0.15 |
| op00roz010 |  | Regatadora. | 1.000 | 0.00 | 0.00 |
| op00amo010 |  | Mola o radial. | 1.000 | 0.00 | 0.00 |
| mo021 | h | Oficial 1ª construcció en treballs de ram de paleta. (mà d'obra) | 0.477 | 28.42 | 13.56 |
| mo114 | h | Peó ordinari construcció en treballs de ram de paleta. (mà d'obra) | 0.318 | 23.81 | 7.57 |
| % | % | Costos directes complementaris | 3 % | 33.07 | 0.99 |
|  |  | Costos directes |  |  | 34.06 |
