# Trobada de partició interior amb panells de sectorització amb parament

- Propietat de l'arxiu: CYPE INGENIEROS, S.A.
- Format: FIEBDC-3/2002
- Divisa: EUR
- Costos indirectes: 3.00 %
- IVA: 21.00 %

## F Façanes i particions

### FI Particions lleugeres

#### FIM Panells de sectorització

**FIM011** m Trobada de partició interior amb panells de sectorització amb parament.
Trobada de partició interior amb panells de sectorització amb parament format per: tira de llana mineral de 100 mm d'amplada realitzada a partir de panell rígid de llana mineral, segons UNE-EN 13162, de 30 mm d'espessor, perfil angular de xapa d'acer galvanitzat, de 80x25 mm i 1,5 mm de gruix i peça d'acabament de xapa plegada d'acer prelacat, espessor 0,6 mm, desenvolupament 150 mm i 2 plecs. Fins i tot caragols per a la fixació dels perfils metàl·lics.
Inclou: Replanteig i tall de l'aïllament. Col·locació de l'aïllament. Col·locació de perfil angular. Col·locació de l'aïllament. Col·locació del perfil d'acabat.
Criteri d'amidament de projecte: Longitud mesurada en veritable magnitud, segons documentació gràfica de Projecte.
Criteri de mesura d'obra: Es mesurarà en veritable magnitud, la longitud realment executada segons especificacions de Projecte.

| Codi | Ut | Descripció | Rendiment | Preu | Import |
|---|---|---|---|---|---|
| mt16lra010a | m² | Panell rígid de llana mineral, segons UNE-EN 13162, no revestit, de 30 mm d'espessor, resistència tèrmica 0,85 m²K/W, conductivitat tèrmica 0,035 W/(mK), Euroclasse A1 de reacció al foc segons UNE-EN 13501-1, capacitat d'absorció d'aigua a curt termini <=1 kg/m² i factor de resistència a la difusió del vapor d'aigua 1. (material) | 0.200 | 11.44 | 2.29 |
| mt12psg400d | m | Perfil angular de xapa d'acer galvanitzat, de 80x25 mm i 1,5 mm de gruix. (material) | 1.000 | 2.51 | 2.51 |
| mt20rca010ja | m | Peça d'acabament de xapa plegada d'acer prelacat, espessor 0,6 mm, desenvolupament 150 mm i 2 plecs. (material) | 1.000 | 4.29 | 4.29 |
| mt13pst100a | U | Cargol autoroscant de cap aixamfranat, d'acer galvanitzat, de 6 mm de diàmetre i 40 mm de longitud. (material) | 10.000 | 0.18 | 1.80 |
| mt07emr100aa | U | Cargol estructural d'acer zincat, amb volandera, de 7,5 mm de diàmetre i 60 mm de longitud, de cap hexagonal, per cargolar directament sobre el forat realitzat en el formigó. (material) | 15.000 | 1.18 | 17.70 |
| mt12psg081j | U | Cargol autoperforant rosca-xapa 3,5x11 mm. (material) | 5.000 | 0.01 | 0.05 |
| op00ato010 |  | Tornavís. | 1.000 | 0.00 | 0.00 |
| op00tal010 |  | Trepant. | 1.000 | 0.00 | 0.00 |
| mo053 | h | Oficial 1ª muntador de prefabricats interiors. (mà d'obra) | 0.273 | 29.34 | 8.01 |
| mo100 | h | Ajudant muntador de prefabricats interiors. (mà d'obra) | 0.273 | 25.28 | 6.90 |
| % | % | Costos directes complementaris | 2 % | 43.55 | 0.87 |
|  |  | Costos directes |  |  | 44.42 |
