# Jornada de supervisió arqueològica

- Propietat de l'arxiu: CYPE Ingenieros S.A.
- Format: FIEBDC-3/2016
- Programa: Generador de preus de la construcció. CYPE Ingenieros, S.A.
- Data: 14/06/2024
- Divisa: EUR
- Costos indirectes: 3 %
- IVA: 21 %

## 0 Actuacions prèvies

### 0G Treballs arqueològics

#### 0GG Treballs de supervisió arqueològica

**0GG010** U Jornada de supervisió arqueològica.
Jornada de supervisió arqueològica dels treballs d'excavació a càrrec d'ajudant arqueòleg, de 8 hores diàries, amb presa de dades per a la memòria final dels treballs. Inclús recolzament per a la distinció de les diferents unitats estratigràfiques durant el procés d'excavació, per a l'etiquetatge dels materials arqueològics, així com el seu correcte apilament i emmagatzematge, i per satisfer les necessitats materials i d'infraestructura que precisin els treballs d'excavació.
Inclou: Desplaçament a obra. Inspecció visual i toma de dades. Redacció de l'informe tècnic.
Criteri d'amidament de projecte: Nombre d'unitats previstes, segons documentació gràfica de Projecte.
Criteri de mesura d'obra: Es mesurarà el nombre d'unitats realment executades segons especificacions de Projecte.

| Codi | Ut | Descripció | Rendiment | Preu | Import |
|---|---|---|---|---|---|
| mt51arq010 | U | Material fungible per a treballs d'arqueologia. (material) | 0.045 | 960 | 43.200 |
| mt51arq020 | U | Material i utillatge per a treballs d'arqueologia. (material) | 0.012 | 1380 | 16.560 |
| mo057 | h | Ajudant arqueòleg. (mà d'obra) | 10.634 | 29.25 | 311.045 |
| % | % | Costos directes complementaris | 2 % | 370.805 | 7.416 |
|  |  | Costos directes |  |  | 378.221 |
