# Reforç de pilar de formigó armat, mitjançant recrescut amb formigó projectat

- Propietat de l'arxiu: CYPE Ingenieros S.A.
- Format: FIEBDC-3/2016
- Programa: Generador de preus de la construcció. CYPE Ingenieros, S.A.
- Data: 14/06/2024
- Divisa: EUR
- Costos indirectes: 3 %
- IVA: 21 %

## E Estructures

### EH Formigó armat

#### EHH Reforços amb formigó

**EHH020** m Reforç de pilar de formigó armat, mitjançant recrescut amb formigó projectat.
Reforç de pilar de formigó armat de 30x30 cm, mitjançant recrescut de 10 cm d'espessor en totes les seves cares, amb formigó HA-25/F/12/XC2, projectat per via humida, armat amb una quantia d'acer de 120 kg/m³ d' acer UNE-EN 10080 B 500 S.
Criteri de valoració econòmica: El preu inclou l'elaboració i el muntatge de la ferralla en el lloc definitiu de la seva col·locació en obra.
Inclou: Picat de la totalitat del recobriment del pilar. Neteja de la superfície de formigó. Col·locació de les armadures de reforç. Projecció del formigó. Neteja dels restes.
Criteri d'amidament de projecte: Longitud mesurada a eixos, segons documentació gràfica de Projecte.
Criteri de mesura d'obra: Es mesurarà a eixos, la longitud realment executada segons especificacions de Projecte.

| Codi | Ut | Descripció | Rendiment | Preu | Import |
|---|---|---|---|---|---|
| mt10hes200a | m³ | Formigó per projectar, HA-25/F/12/XC2, amb una dosificació de ciment de 400 kg/m³, fabricat en central. (material) | 0.168 | 95 | 15.960 |
| mt07aco010g | kg | Acer en barres corrugades, UNE-EN 10080 B 500 S, subministrat en obra en barres sense elaborar, de varis diàmetres. (material) | 19.584 | 1.22 | 23.892 |
| mt08var050 | kg | Filferro galvanitzat per a lligar, de 1,30 mm de diàmetre. (material) | 0.134 | 1.5 | 0.201 |
| mq06gun010 | h | Gunitadora de formigó per via humida 33 kW. (maquinària) | 0.29 | 14.54 | 4.217 |
| mo043 | h | Oficial 1ª ferrallista. (mà d'obra) | 0.245 | 28.39 | 6.956 |
| mo090 | h | Ajudant ferrallista. (mà d'obra) | 0.272 | 25.25 | 6.868 |
| mo045 | h | Oficial 1ª estructurista, en treballs de posada en obra del formigó. (mà d'obra) | 2.899 | 28.39 | 82.303 |
| mo092 | h | Ajudant estructurista, en treballs de posada en obra del formigó. (mà d'obra) | 1.3 | 25.25 | 32.825 |
| % | % | Costos directes complementaris | 2 % | 173.222 | 3.464 |
|  |  | Costos directes |  |  | 176.686 |

Residus:
- col·locació: mt10hes200a Formigó per projectar, HA-25/F/12/XC2, amb una dosificació de ciment de 400 kg/m³, fabricat en central; factor de residu 0.0012682
- col·locació: mt07aco010g Acer en barres corrugades, UNE-EN 10080 B 500 S, subministrat en obra en barres sense elaborar, de varis diàmetres; factor de residu 0.0075
- col·locació: mt08var050 Filferro galvanitzat per a lligar, de 1,30 mm de diàmetre; factor de residu 0.0038

## Recursos

**mt10hes200a** m³ Formigó per projectar, HA-25/F/12/XC2, amb una dosificació de ciment de 400 kg/m³, fabricat en central
Dades tècniques: Cost energètic 1840.000 MJ; Emissió de CO2 230.000 kg; Codi LER 17 01 01; Massa de l'element 2300 kg; Volum 1.533333 m3

**mt07aco010g** kg Acer en barres corrugades, UNE-EN 10080 B 500 S, subministrat en obra en barres sense elaborar, de varis diàmetres
Dades tècniques: Cost energètic 9.830 MJ; Emissió de CO2 0.510 kg; Codi LER 17 04 05; Massa de l'element 1 kg; Volum 0.000476 m3

**mt08var050** kg Filferro galvanitzat per a lligar, de 1,30 mm de diàmetre
Dades tècniques: Cost energètic 25.100 MJ; Emissió de CO2 2.560 kg; Codi LER 17 04 05; Massa de l'element 1 kg; Volum 0.000476 m3
