# Reparació d'element de forjat de fusta, mitjançant pròtesi de fusta i armadura

- Propietat de l'arxiu: CYPE Ingenieros S.A.
- Format: FIEBDC-3/2016
- Programa: Generador de preus de la construcció. CYPE Ingenieros, S.A.
- Data: 17/06/2024
- Divisa: EUR
- Costos indirectes: 3 %
- IVA: 21 %

## E Estructures

### EM Fusta

#### EMY Reparacions

**EMY240** U Reparació d'element de forjat de fusta, mitjançant pròtesi de fusta i armadura.
Reparació d'extrem de bigueta de forjat de fusta, eliminant la zona deteriorada i col·locant una pròtesi de 10x15x50 cm de fusta serrada d'avet (Abies alba), acabat raspallat, per aplicacions estructurals, qualitat estructural S10 segons DIN 4074, classe resistent C24 segons UNE-EN 338 i UNE-EN 1912 i protecció davant d'agents biòtics que es correspon amb la classe de penetració NP2 (3 mm en les cares laterals de l'albeca) segons UNE-EN 351-1, adherida a la fusta sana mitjançant resina epoxi-acrilat, lliure d'estirè. Unió de la pròtesi i la resta de la fusta sana mitjançant 4 barres corrugades de fibra de vidre reforçada amb resina de polièster, de 0,6 m de longitud cadascuna i 12 mm de diàmetre, allotjades en forats realitzats en la pròtesi i la fusta sana, i reompliment dels forats amb la mateixa resina. Muntatge i desmuntatge d'estintolament.
Inclou: Instal·lació de l'estintolament. Tallada de la zona danyada i sanejament. Replanteig i ajust de la pròtesi de fusta. Aplicació de la resina sobre la fusta sana. Col·locació de la pròtesi i subjecció provisional d'aquesta. Execució dels forats, perforant tant la fusta sana com la pròtesi. Col·locació de les barres corrugades en les perforacions. Replè de les perforacions amb resina. Desmuntatge del sistema d'encofrat. Desmuntatge i retirada de l'estintolament. Retirada i arreplegat de enderrocs. Càrrega d'enderrocs sobre camió o contenidor.
Criteri d'amidament de projecte: Nombre d'unitats previstes, segons documentació gràfica de Projecte.
Criteri de mesura d'obra: Es mesurarà el nombre d'unitats realment executades segons especificacions de Projecte.

| Codi | Ut | Descripció | Rendiment | Preu | Import |
|---|---|---|---|---|---|
| mt08ema050b | m³ | Fusta per a encofrar, de 26 mm d'espessor. (material) | 0.006 | 385 | 2.310 |
| mt08var050 | kg | Filferro galvanitzat per a lligar, de 1,30 mm de diàmetre. (material) | 0.1 | 1.5 | 0.150 |
| mt08var060 | kg | Puntes d'acer de 20x100 mm. (material) | 0.05 | 8.75 | 0.438 |
| mt08dba010d | l | Agent desemmotllant, a base d'olis especials, emulsionant en aigua, per a encofrats metàl·lics, fenòlics o de fusta. (material) | 0.03 | 1.8 | 0.054 |
| mt50spa050m | m³ | Tauló de fusta de pi, dimensions 20x7,2 cm. (material) | 0.001 | 439.2 | 0.439 |
| mt50spa101 | kg | Claus d'acer. (material) | 0.14 | 1.87 | 0.262 |
| mt50spa081a | U | Puntal metàl·lic telescòpic, de fins a 3 m d'altura. (material) | 0.014 | 19.25 | 0.270 |
| mt26reh100a | U | Cartutx de 380 ml de resina epoxi-acrilat, lliure d'estirè, de dos components, amb dosificador i filtre de mescla automàtica, per a ancoratges estructurals verticals i horitzontals. (material) | 0.639 | 15.2 | 9.713 |
| mt07mee014fa | m³ | Fusta serrada d'avet (Abies alba), acabat raspallat, per aplicacions estructurals, qualitat estructural S10 segons DIN 4074, classe resistent C24 segons UNE-EN 338 i UNE-EN 1912 i protecció davant d'agents biòtics que es correspon amb la classe de penetració NP2 (3 mm en les cares laterals de l'albeca) segons UNE-EN 351-1, treballada en taller. (material) | 0.008 | 601.7 | 4.814 |
| mt07cef010f | m | Barra corrugada de fibra de vidre reforçada amb resina de polièster, de 12 mm de diàmetre, amb superfície arenada com millora de l'adherència, per a armat i reforç estructural. (material) | 2.4 | 8.93 | 21.432 |
| mq09sie010 | h | Serra de cadena a benzina, de 50 cm d'espasa i 2 kW de potència. (maquinària) | 0.063 | 3.36 | 0.212 |
| mo020 | h | Oficial 1ª construcció. (mà d'obra) | 0.724 | 28.42 | 20.576 |
| mo112 | h | Peó especialitzat construcció. (mà d'obra) | 0.414 | 24.59 | 10.180 |
| mo058 | h | Ajudant fuster. (mà d'obra) | 0.319 | 25.48 | 8.128 |
| mo113 | h | Peó ordinari construcció. (mà d'obra) | 0.319 | 23.81 | 7.595 |
| % | % | Costos directes complementaris | 2 % | 86.573 | 1.731 |
|  |  | Costos directes |  |  | 88.304 |

Residus:
- col·locació: mt08ema050b Fusta per a encofrar, de 26 mm d'espessor; factor de residu 1
- col·locació: mt08var050 Filferro galvanitzat per a lligar, de 1,30 mm de diàmetre; factor de residu 0.0038
- col·locació: mt08var060 Puntes d'acer de 20x100 mm; factor de residu 0.0045
- col·locació: mt08dba010d Agent desemmotllant, a base d'olis especials, emulsionant en aigua, per a encofrats metàl·lics, fenòlics o de fusta; factor de residu 0.07
- col·locació: mt50spa050m Tauló de fusta de pi, dimensions 20x7,2 cm; factor de residu 1
- col·locació: mt50spa101 Claus d'acer; factor de residu 0.0045
- col·locació: mt50spa081a Puntal metàl·lic telescòpic, de fins a 3 m d'altura; factor de residu 1
- col·locació: mt26reh100a; factor de residu 0.03
- col·locació: mt07mee014fa; factor de residu 0.0015

## Recursos

**mt08ema050b** m³ Fusta per a encofrar, de 26 mm d'espessor
Dades tècniques: Cost energètic 9339.000 MJ; Emissió de CO2 -127.875 kg; Codi LER 17 02 01; Massa de l'element 68.75 kg; Volum 0.0625 m3

**mt08var050** kg Filferro galvanitzat per a lligar, de 1,30 mm de diàmetre
Dades tècniques: Cost energètic 25.100 MJ; Emissió de CO2 2.560 kg; Codi LER 17 04 05; Massa de l'element 1 kg; Volum 0.000476 m3

**mt08var060** kg Puntes d'acer de 20x100 mm
Dades tècniques: Cost energètic 9.830 MJ; Emissió de CO2 0.510 kg; Codi LER 17 04 05; Massa de l'element 1 kg; Volum 0.000476 m3

**mt08dba010d** l Agent desemmotllant, a base d'olis especials, emulsionant en aigua, per a encofrats metàl·lics, fenòlics o de fusta
Dades tècniques: Cost energètic 82.642 MJ; Emissió de CO2 4.474 kg; Codi LER 17 09 04; Massa de l'element 0.932 kg; Volum 0.000621 m3
Residus:
- embalatge: re150104 Envasos metàl·lics. (component de residu); rendiment 0.042 kg; Codi LER 15 01 04; Massa de l'element 1 kg; Volum 0.001667 m3

**mt50spa050m** m³ Tauló de fusta de pi, dimensions 20x7,2 cm
Dades tècniques: Cost energètic 78108.000 MJ; Emissió de CO2 -1069.500 kg; Codi LER 17 02 01; Massa de l'element 575 kg; Volum 0.522727 m3

**mt50spa101** kg Claus d'acer
Dades tècniques: Cost energètic 9.830 MJ; Emissió de CO2 0.510 kg; Codi LER 17 04 05; Massa de l'element 1 kg; Volum 0.000476 m3

**mt50spa081a** U Puntal metàl·lic telescòpic, de fins a 3 m d'altura
Dades tècniques: Cost energètic 97.317 MJ; Emissió de CO2 5.049 kg; Codi LER 17 04 05; Massa de l'element 9.9 kg; Volum 0.004714 m3

**mt26reh100a** U Cartutx de 380 ml de resina epoxi-acrilat
Dades tècniques: Cost energètic 68.664 MJ; Emissió de CO2 2.832 kg; Codi LER 17 09 04; Massa de l'element 0.57 kg; Volum 0.00038 m3
Residus:
- embalatge: re170203 Plàstic. (component de residu); rendiment 0.2 kg; Codi LER 17 02 03; Massa de l'element 1 kg; Volum 0.001667 m3

**mt07mee014fa** m³ Fusta serrada d'avet (Abies alba)
Dades tècniques: Cost energètic 19004.675 MJ; Emissió de CO2 -558.408 kg; Codi LER 17 02 01; Massa de l'element 420 kg; Volum 0.381818 m3
Residus:
- embalatge: re170203 Plàstic; rendiment 0.04 kg
