# Mur de càrrega de fàbrica de bloc ceràmic alleugerit

- Propietat de l'arxiu: CYPE Ingenieros S.A.
- Format: FIEBDC-3/2016
- Programa: Generador de preus de la construcció. CYPE Ingenieros, S.A.
- Data: 30/07/2024
- Divisa: EUR
- Costos indirectes: 3 %
- IVA: 21 %

## F Façanes i particions

### FE Fàbrica estructural

#### FEF Murs de fàbrica sense armar

**FEF030** m² Mur de càrrega de fàbrica de bloc ceràmic alleugerit.
Mur de càrrega de 19 cm d'espessor de fàbrica de bloc ceràmic alleugerit encadellat, 30x19x19 cm, per revestir, resistència a compressió 10 N/mm², amb junts horitzontals i verticals de 10 mm d'espessor, junt renfonsada, rebuda amb morter de ciment industrial, color gris, M-7,5, subministrat a granel, amb peces especials tals com a mitjos blocs, blocs de cantonada i blocs de terminació.
Criteri de valoració econòmica: El preu no inclou els cèrcols horitzontals ni la formació de les llindes dels buits del parament.
Inclou: Neteja i preparació de la superfície suport. Replanteig, planta a planta. Col·locació i aplomat de mires de referència. Estesa de fils entre mires. Col·locació de ploms fixos a les arestes. Col·locació de les peces per filades a nivell. Neteja.
Criteri d'amidament de projecte: Superfície mesurada segons documentació gràfica de Projecte, sense duplicar cantonades ni encontres, deduint els buits de superfície major de 2 m².
Criteri de mesura d'obra: Es mesurarà la superfície realment executada segons especificacions de Projecte, sense duplicar cantonades ni encontres, deduint els buits de superfície major de 2 m².

| Codi | Ut | Descripció | Rendiment | Preu | Import |
|---|---|---|---|---|---|
| mt02btr020ll | U | Bloc ceràmic alleugerit encadellat, 30x19x19 cm, per revestir, per a ús en fàbrica protegida (peça P), categoria II, resistència a compressió 10 N/mm², densitat 859 kg/m³. Segons UNE-EN 771-1. (material) | 12.842 | 0.57 | 7.320 |
| mt02btr021f | U | Mig bloc ceràmic alleugerit encadellat, 15x19x19 cm, per revestir, resistència a compressió 10 N/mm². Segons UNE-EN 771-1. (material) | 0.347 | 0.59 | 0.205 |
| mt02btr022f | U | Bloc de cantonada ceràmic alleugerit encadellat, 34x19x19 cm, per revestir, resistència a compressió 10 N/mm². Segons UNE-EN 771-1. (material) | 3.486 | 1.26 | 4.392 |
| mt02btr023f | U | Bloc de terminació ceràmic alleugerit encadellat, 30x19x19 cm, per revestir, resistència a compressió 10 N/mm². Segons UNE-EN 771-1. (material) | 0.347 | 1.21 | 0.420 |
| mt08aaa010a | m³ | Aigua. (material) | 0.005 | 1.5 | 0.008 |
| mt09mif010db | t | Morter industrial per a obra de paleta, de ciment, color gris, categoria M-7,5 (resistència a compressió 7,5 N/mm²), subministrat a granel, segons UNE-EN 998-2. (material) | 0.028 | 53.9 | 1.509 |
| mq06mms010 | h | Mesclador continu amb sitja, per a morter industrial en sec, subministrat a granel. (maquinària) | 0.124 | 1.94 | 0.241 |
| mo021 | h | Oficial 1ª construcció en treballs de ram de paleta. (mà d'obra) | 0.549 | 28.42 | 15.603 |
| mo114 | h | Peó ordinari construcció en treballs de ram de paleta. (mà d'obra) | 0.583 | 23.81 | 13.881 |
| % | % | Costos directes complementaris | 2 % | 43.579 | 0.872 |
|  |  | Costos directes |  |  | 44.451 |

Residus:
- col·locació: mt02btr020ll; factor de residu 0.029332
- col·locació: mt02btr021f; factor de residu 0.0272033
- col·locació: mt02btr022f; factor de residu 0.0105
- col·locació: mt02btr023f; factor de residu 0.0105
- col·locació: mt09mif010db; factor de residu 0.0189

## Recursos

**mt02btr020ll** U Bloc ceràmic alleugerit encadellat
Dades tècniques: Cost energètic 23.344 MJ; Emissió de CO2 1.807 kg; Codi LER 17 01 03; Massa de l'element 7.5 kg; Volum 0.006 m3
Residus:
- embalatge: re170201 Fusta. (component de residu); rendiment 0.008 kg; Codi LER 17 02 01; Massa de l'element 1 kg; Volum 0.000909 m3
- embalatge: re170203 Plàstic. (component de residu); rendiment 0.004 kg; Codi LER 17 02 03; Massa de l'element 1 kg; Volum 0.001667 m3

**mt02btr021f** U Mig bloc ceràmic alleugerit encadellat
Dades tècniques: Cost energètic 16.443 MJ; Emissió de CO2 1.230 kg; Codi LER 17 01 03; Massa de l'element 5.1 kg; Volum 0.00408 m3
Residus:
- embalatge: re170201 Fusta; rendiment 0.008 kg
- embalatge: re170203 Plàstic; rendiment 0.004 kg

**mt02btr022f** U Bloc de cantonada ceràmic alleugerit encadellat
Dades tècniques: Cost energètic 30.623 MJ; Emissió de CO2 2.319 kg; Codi LER 17 01 03; Massa de l'element 9.67 kg; Volum 0.007736 m3
Residus:
- embalatge: re170201 Fusta; rendiment 0.014 kg
- embalatge: re170203 Plàstic; rendiment 0.005 kg

**mt02btr023f** U Bloc de terminació ceràmic alleugerit encadellat
Dades tècniques: Cost energètic 25.454 MJ; Emissió de CO2 1.894 kg; Codi LER 17 01 03; Massa de l'element 7.9 kg; Volum 0.00632 m3
Residus:
- embalatge: re170201 Fusta; rendiment 0.014 kg
- embalatge: re170203 Plàstic; rendiment 0.005 kg

**mt08aaa010a** m³ Aigua
Dades tècniques: Cost energètic 60.000 MJ; Emissió de CO2 30.000 kg

**mt09mif010db** t Morter industrial per a obra de paleta
Dades tècniques: Cost energètic 1960.000 MJ; Emissió de CO2 170.000 kg; Codi LER 17 01 01; Massa de l'element 1000 kg; Volum 0.666667 m3
