# Reforç de fàbrica de maó ceràmic cara vista, amb entramat de perfils metàl·lics

- Propietat de l'arxiu: CYPE Ingenieros S.A.
- Format: FIEBDC-3/2016
- Programa: Generador de preus de la construcció. CYPE Ingenieros, S.A.
- Data: 30/07/2024
- Divisa: EUR
- Costos indirectes: 3 %
- IVA: 21 %

## F Façanes i particions

### FF Fàbrica no estructural

#### FFY Reconstruccions, reparacions i reforços

**FFY041** m² Reforç de fàbrica de maó ceràmic cara vista, amb entramat de perfils metàl·lics.
Reforç de la cara interior de fàbrica de maó ceràmic cara vista, mitjançant entramat d'acer laminat S235JR, en peça simple de perfils laminats en calent de les sèries L, LD, T, rodó, quadrat, rectangular i platina, acabat amb emprimació antioxidant i fixat als forjats i a la fàbrica amb tacs d'expansió (5 u/m²), quantia d'acer 10 kg/m².
Criteri de valoració econòmica: El preu inclou els talls i les escapçadures.
Inclou: Neteja i preparació del plànol de suport. Replanteig i marcat dels eixos. Col·locació i fixació provisional de l'element. Anivellació i aplomat. Col·locació de l'element amb soldadura. Fixació de l'entramat a la fàbrica i al forjat mitjançant tacs d'expansió.
Criteri d'amidament de projecte: Superfície mesurada segons documentació gràfica de Projecte.
Criteri de mesura d'obra: Es mesurarà la superfície realment executada segons especificacions de Projecte.

| Codi | Ut | Descripció | Rendiment | Preu | Import |
|---|---|---|---|---|---|
| mt07aaa012 | U | Tac d'expansió M6, FISCHER FNA II 6X30/5". (material) | 5 | 0.47 | 2.350 |
| mt07ala240ci | kg | Acer laminat UNE-EN 10025 S235JR, en peça simple de perfils laminats en calent de les sèries L, LD, T, rodó, quadrat, rectangular i platina, acabat amb emprimació antioxidant, conformant elements d'ancoratge, treballat en taller, per fixar en obra mecànicament amb tacs d'expansió, d'aplicació en reforços estructurals. (material) | 10 | 1.66 | 16.600 |
| mq08sol020 | h | Equip i elements auxiliars per soldadura elèctrica. (maquinària) | 0.58 | 3.42 | 1.984 |
| mo019 | h | Oficial 1ª soldador. (mà d'obra) | 0.69 | 28.86 | 19.913 |
| mo094 | h | Ajudant muntador d'estructura metàl·lica. (mà d'obra) | 0.966 | 25.25 | 24.392 |
| % | % | Costos directes complementaris | 2 % | 65.239 | 1.305 |
|  |  | Costos directes |  |  | 66.544 |

Residus:
- col·locació: mt07aaa012 Tac d'expansió M6, FISCHER FNA II 6X30/5"; factor de residu 0.00364706
- col·locació: mt07ala240ci; factor de residu 0.0045

## Recursos

**mt07aaa012** U Tac d'expansió M6, FISCHER FNA II 6X30/5"
Dades tècniques: Cost energètic 0.455 MJ; Emissió de CO2 0.046 kg; Codi LER 17 04 05; Massa de l'element 0.017 kg; Volum 0.000008 m3
Residus:
- embalatge: re150101 Envasos de paper i cartró. (component de residu); rendiment 0.001 kg; Codi LER 15 01 01; Massa de l'element 1 kg; Volum 0.001333 m3

**mt07ala240ci** kg Acer laminat UNE-EN 10025 S235JR
Dades tècniques: Cost energètic 9.830 MJ; Emissió de CO2 0.510 kg; Codi LER 17 04 05; Massa de l'element 1 kg; Volum 0.000476 m3
