# Lluminària amb suport mural

- Propietat de l'arxiu: CYPE INGENIEROS, S.A.
- Format: FIEBDC-3/2002
- Divisa: EUR
- Costos indirectes: 3.00 %
- IVA: 21.00 %

## T Equipament urbà

### TI Il·luminació viària

#### TIF Fanals

**TIF005** U Lluminària amb suport mural.
Lluminària rectangular d'alumini anoditzat, model Rama Led "SANTA & COLE", de 25 W de potència màxima, de 1163x200x98 mm, òptica d'alt rendiment de tecnologia led, suport mural d'acer inoxidable AISI 304 i 24 led de 1 W, classe de protecció I, grau de protecció IP66; fixada mecànicament al parament vertical. Inclús, accessoris i elements de fixació. Totalment muntada, connexionada i comprovada.
Inclou: Replanteig. Fixació del suport. Col·locació de la lluminària. Connexionat. Neteja de l'element.
Criteri d'amidament de projecte: Nombre d'unitats previstes, segons documentació gràfica de Projecte.
Criteri de mesura d'obra: Es mesurarà el nombre d'unitats realment executades segons especificacions de Projecte.

| Codi | Ut | Descripció | Rendiment | Preu | Import |
|---|---|---|---|---|---|
| mt34syc215e | U | Lluminària rectangular d'alumini anoditzat, model Rama Led "SANTA & COLE", de 25 W de potència màxima, de 1163x200x98 mm, òptica d'alt rendiment de tecnologia led, suport mural d'acer inoxidable AISI 304 i 24 led de 1 W, classe de protecció I, grau de protecció IP66, inclús tacs i cargols de fixació. (material) | 1.000 | 1348.59 | 1348.59 |
| mq07cce010a | h | Camió amb cistell elevador de braç articulat de 16 m d'altura màxima de treball i 260 kg de càrrega màxima. (maquinària) | 0.220 | 56.59 | 12.45 |
| mo003 | h | Oficial 1ª electricista. (mà d'obra) | 0.330 | 30.63 | 10.11 |
| mo102 | h | Ajudant electricista. (mà d'obra) | 0.330 | 26.36 | 8.70 |
| % | % | Costos directes complementaris | 2 % | 1379.85 | 27.60 |
|  |  | Costos directes |  |  | 1407.45 |
