# Instal·lació d'equip de sistema Wellpoint

- Propietat de l'arxiu: CYPE INGENIEROS, S.A.
- Format: FIEBDC-3/2002
- Divisa: EUR
- Costos indirectes: 3.00 %
- IVA: 21.00 %

## A Condicionament del terreny

### AH Exhauriments i esgotaments

#### AHW Sistema Wellpoint

**AHW020** U Instal·lació d'equip de sistema Wellpoint.
Instal·lació d'equip complet per a rebaixament del nivell freàtic, sistema de drenatge Wellpoint, compost per un màxim de 40 llances o puntes filtrants de 5 a 6 m de longitud, clavades mitjançant una bomba especial al voltant de l'àrea a drenar i unides, mitjançant tirantet de pressió, a un col·lector perimetral de fins a 70 m de longitud, pel qual l'aigua és aspirada, gràcies a una bomba de buit de 8,8 kW de potència. Inclús canonada de desguàs de 6" de diàmetre i fins a 50 m de longitud, des de col·lector perimetral al punt d'abocament i línia de connexió a la xarxa elèctrica de fins a 25 m de longitud.
Criteri de valoració econòmica: El preu inclou el desplaçament a l'obra del personal especialitzat.
Inclou: Replanteig. Clavat de les llances en el terreny. Instal·lació del col·lector perimetral. Instal·lació de la canonada de desguàs. Connexió de les llances al col·lector perimetral. Instal·lació de les bombes i connexió a la xarxa.
Criteri d'amidament de projecte: Nombre d'unitats previstes, segons documentació gràfica de Projecte.
Criteri de mesura d'obra: Es mesurarà el nombre d'unitats realment executades segons especificacions de Projecte.

| Codi | Ut | Descripció | Rendiment | Preu | Import |
|---|---|---|---|---|---|
| mq12swp020a | U | Instal·lació d'equip de sistema de drenatge Wellpoint, compost per un màxim de 40 llances o puntes filtrants de 5 a 6 m de longitud, clavades mitjançant una bomba especial al voltant de l'àrea a drenar i unides, mitjançant tirantet de pressió, a un col·lector perimetral de fins a 70 m de longitud, pel qual l'aigua és aspirada, gràcies a una bomba de buit de 8,8 kW de potència, inclús canonada de desguàs de 6" de diàmetre i fins a 50 m de longitud, des de col·lector perimetral al punt d'abocament i línia de connexió a la xarxa elèctrica de fins a 25 m de longitud. (maquinària) | 1.000 | 1113.56 | 1113.56 |
| % | % | Costos directes complementaris | 2 % | 1113.56 | 22.27 |
|  |  | Costos directes |  |  | 1135.83 |
