# Demolició de tancament de façana de panells prefabricats de formigó

- Propietat de l'arxiu: CYPE INGENIEROS, S.A.
- Format: FIEBDC-3/2002
- Divisa: EUR
- Costos indirectes: 3.00 %
- IVA: 21.00 %

## D Demolicions

### DF Façanes

#### DFP Pesades

**DFP010** m² Demolició de tancament de façana de panells prefabricats de formigó.
Demolició de tancament de façana format per panells prefabricats de formigó de fins a 20 cm de gruix, disposats en posició horitzontal, amb mitjans mecànics, sense deteriorar els elements constructius als quals estan subjectes, i càrrega mecànica sobre camió o contenidor.
Inclou: Demolició de l'element. Fragmentació dels enderrocs en peces manejables. Retirada i arreplegat de enderrocs. Neteja de les restes de l'obra. Càrrega mecànica d'enderrocs sobre camió o contenidor.
Criteri d'amidament de projecte: Superfície mesurada segons documentació gràfica de Projecte.
Criteri de mesura d'obra: S'amidarà la superfície realment enderrocada segons especificacions de Projecte.

| Codi | Ut | Descripció | Rendiment | Preu | Import |
|---|---|---|---|---|---|
| mq05mai030 | h | Martell pneumàtic. (maquinària) | 0.250 | 4.57 | 1.14 |
| mq05pdm110 | h | Compressor portàtil dièsel mitja pressió 10 m³/min. (maquinària) | 0.125 | 7.75 | 0.97 |
| mq01pan010a | h | Pala carregadora sobre pneumàtics de 120 kW/1,9 m³. (maquinària) | 0.002 | 45.06 | 0.09 |
| mq07gte010f | h | Grua autopropulsada de braç telescòpic amb una capacitat d'elevació de 60 t i 58 m d'altura màxima de treball. (maquinària) | 0.050 | 126.56 | 6.33 |
| mq08sol010 | h | Equip d'oxitall, amb acetilè com combustible i oxigen com comburent. (maquinària) | 0.050 | 8.25 | 0.41 |
| mo019 | h | Oficial 1ª soldador. (mà d'obra) | 0.060 | 30.13 | 1.81 |
| mo112 | h | Peó especialitzat construcció. (mà d'obra) | 0.120 | 25.67 | 3.08 |
| mo113 | h | Peó ordinari construcció. (mà d'obra) | 0.300 | 24.86 | 7.46 |
| % | % | Costos directes complementaris | 2 % | 21.29 | 0.43 |
|  |  | Costos directes |  |  | 21.72 |
