# Llinda de perfil d'alumini

- Propietat de l'arxiu: CYPE INGENIEROS, S.A.
- Format: FIEBDC-3/2002
- Divisa: EUR
- Costos indirectes: 3.00 %
- IVA: 21.00 %

## F Façanes i particions

### FC Llindars, carregadors i calaixos de persianes

#### FCU D'alumini

**FCU010** m Llinda de perfil d'alumini.
Llinda d'alumini, amb goteró, de 11,5 cm d'amplada i de 3,4 cm d'altura, de perfil d'alumini extrudit de 3,2 mm d'espessor, d'aliatge 6060, amb tractament tèrmic T5, acabat lacat. Inclús accessoris de fixació.
Inclou: Neteja i preparació del plànol de recolzament del sistema. Replantejament del nivell del recolzament dels elements. Col·locació i fixació provisional de la llinda. Aplomat i anivellació. Execució de les unions.
Criteri d'amidament de projecte: Longitud mesurada segons documentació gràfica de Projecte, incloent les entregues en els suports.
Criteri de mesura d'obra: Es mesurarà la longitud realment executada segons especificacions de Projecte, incloent els acords en els suports.

| Codi | Ut | Descripció | Rendiment | Preu | Import |
|---|---|---|---|---|---|
| mt20dcu010c | m | Llinda d'alumini, amb goteró, de 11,5 cm d'amplada i de 3,4 cm d'altura, de perfil d'alumini extrudit de 3,2 mm d'espessor, d'aliatge 6060, amb tractament tèrmic T5, acabat lacat; segons UNE-EN 12020-2. (material) | 1.000 | 21.83 | 21.83 |
| mt20dcu005b | U | Kit d'accessoris de fixació, per a llinda, format per canal, maneguet metàl·lic, varetes roscades M8, tacs i fixacions mecàniques. (material) | 1.000 | 1.84 | 1.84 |
| mo020 | h | Oficial 1ª construcció. (mà d'obra) | 0.240 | 28.42 | 6.82 |
| mo113 | h | Peó ordinari construcció. (mà d'obra) | 0.240 | 23.81 | 5.71 |
| % | % | Costos directes complementaris | 2 % | 36.20 | 0.72 |
|  |  | Costos directes |  |  | 36.92 |
