# Façana lleugera de panells sandvitx. Sistema Sate-Wall "THERMOCHIP"

- Propietat de l'arxiu: CYPE INGENIEROS, S.A.
- Format: FIEBDC-3/2002
- Divisa: EUR
- Costos indirectes: 3.00 %
- IVA: 21.00 %

## F Façanes i particions

### FL Façanes lleugeres

#### FLY Sistemes de façana lleugera

**FLY400** m² Façana lleugera de panells sandvitx. Sistema Sate-Wall "THERMOCHIP".
Façana lleugera de panells sandvitx. Sistema Sate-Wall "THERMOCHIP", format per: PANELL EXTERIOR: panell sandvitx encadellat en les quatre cares, Thermochip Sate, TFBCY 12-80-12 "THERMOCHIP", compost de: cara exterior de placa de ciment reforçat amb fibres, de 12 mm d'espessor, nucli aïllant d'escuma de poliestirè extrusor de 80 mm d'espessor i cara interior de placa de guix reforçat amb fibres, de 12 mm d'espessor, de 2400x550 mm, transmitància tèrmica 0,405 W/(m²K), Euroclasse B-s1, d0 de reacció al foc, segons UNE-EN 13501-1, fixat al suport amb cargols autotaladrants de cap aixamfranat, d'acer zincat; PANELL INTERIOR: panell sandvitx encadellat en les quatre cares, Thermochip Wall, TPLYY 15-12-40-12 "THERMOCHIP", compost de: cara exterior de placa de guix reforçat amb fibres, de 12 mm d'espessor, nucli aïllant d'escuma de poliestirè extrusor de 40 mm d'espessor i cara interior de placa de guix reforçat amb fibres, de 12 mm d'espessor i de placa de guix laminat resistent al foc de 15 mm d'espessor, de 2400x550 mm, transmitància tèrmica 0,74 W/(m²K), Euroclasse B-s1, d0 de reacció al foc, segons UNE-EN 13501-1, fixat al suport amb cargols autotaladrants de cap aixamfranat, d'acer zincat. Inclús pasta de segellament i cinta microperforada de paper, per al segellat de junts entre panells interiors.
Inclou: Preparació de la superfície suport. Replanteig i tall dels panells. Col·locació i fixació del panell sandvitx exterior. Segellat de junts. Resolució dels punts singulars. Col·locació i fixació del panell sandvitx interior. Segellat de junts.
Criteri d'amidament de projecte: Superfície mesurada segons documentació gràfica de Projecte, sense duplicar cantonades ni encontres, deduint els buits de superfície major de 3 m².
Criteri de mesura d'obra: Es mesurarà la superfície realment executada segons especificacions de Projecte, sense duplicar cantonades ni encontres, deduint els buits de superfície major de 3 m².
Criteri de valoració econòmica: El preu no inclou l'estructura suport ni el revestiment.

| Codi | Ut | Descripció | Rendiment | Preu | Import |
|---|---|---|---|---|---|
| mt13pst020q | m² | Panell sandvitx encadellat en les quatre cares, Thermochip Sate, TFBCY 12-80-12 "THERMOCHIP", compost de: cara exterior de placa de ciment reforçat amb fibres, de 12 mm d'espessor, nucli aïllant d'escuma de poliestirè extrusor de 80 mm d'espessor i cara interior de placa de guix reforçat amb fibres, de 12 mm d'espessor, de 2400x550 mm, transmitància tèrmica 0,405 W/(m²K), Euroclasse B-s1, d0 de reacció al foc, segons UNE-EN 13501-1. (material) | 1.050 | 55.89 | 58.68 |
| mt13pst120j | U | Cargol autoforadant de cap aixamfranat, d'acer zincat, de 4,8 mm de diàmetre i 140 mm de longitud. (material) | 12.000 | 0.26 | 3.12 |
| mt13pst030oa | m² | Panell sandvitx encadellat en les quatre cares, Thermochip Wall, TPLYY 15-12-40-12 "THERMOCHIP", compost de: cara exterior de placa de guix reforçat amb fibres, de 12 mm d'espessor, nucli aïllant d'escuma de poliestirè extrusor de 40 mm d'espessor i cara interior de placa de guix reforçat amb fibres, de 12 mm d'espessor i de placa de guix laminat resistent al foc de 15 mm d'espessor, de 2400x550 mm, transmitància tèrmica 0,74 W/(m²K), Euroclasse B-s1, d0 de reacció al foc, segons UNE-EN 13501-1. (material) | 1.050 | 50.20 | 52.71 |
| mt13pst120h | U | Cargol autoforadant de cap aixamfranat, d'acer zincat, de 4,8 mm de diàmetre i 110 mm de longitud. (material) | 12.000 | 0.20 | 2.40 |
| mt12psg030a | kg | Pasta de segellament, segons UNE-EN 13963. (material) | 0.150 | 1.10 | 0.17 |
| mt12psg040a | m | Cinta microperforada de paper, segons UNE-EN 13963. (material) | 2.100 | 0.03 | 0.06 |
| mo054 | h | Oficial 1ª muntador d'aïllaments. (mà d'obra) | 0.254 | 25.32 | 6.43 |
| mo101 | h | Ajudant muntador d'aïllaments. (mà d'obra) | 0.254 | 21.77 | 5.53 |
| % | % | Costos directes complementaris | 2 % | 129.10 | 2.58 |
|  |  | Costos directes |  |  | 131.68 |
