# Façana passada de panells alveolars prefabricats de formigó pretesat

- Propietat de l'arxiu: CYPE INGENIEROS, S.A.
- Format: FIEBDC-3/2002
- Divisa: EUR
- Costos indirectes: 3.00 %
- IVA: 21.00 %

## F Façanes i particions

### FP Façanes pesades

#### FPP Panells prefabricats de formigó

**FPP030** m² Façana passada de panells alveolars prefabricats de formigó pretesat.
Tancament de façana format per panells alveolars prefabricats de formigó pretesat, de 17 cm d'espessor, 1,2 m d'amplada i 9 m de longitud màxima, amb les vores encadellades, acabat amb àrid vist de marbre, disposats en posició vertical, amb inclusió o delimitació de buits. Inclús col·locació en obra dels panells alveolars amb ajuda de grua autopropulsada, apuntalaments, resolució del recolzament sobre la superfície superior de la cimentació, enllaç dels panells alveolars pels caps a les bigues de l'estructura mitjançant connectors, i pels extrems als pilars de l'estructura i segellament de juntes amb silicona neutra. Totalment muntat.
Inclou: Replanteig dels panells alveolars. Col·locació del cordó de cautxú adhesiu. Posicionat dels panells alveolars en el seu lloc de col·locació. Aplom i apuntalament dels panells alveolars. Soldadura dels elements metàl·lics de connexió. Segellat de juntes i ataconat final amb morter de retracció controlada.
Criteri d'amidament de projecte: Superfície mesurada segons documentació gràfica de Projecte, sense duplicar cantonades ni encontres, deduint els buits de superfície major de 3 m².
Criteri de mesura d'obra: Es mesurarà la superfície realment executada segons especificacions de Projecte, sense duplicar cantonades ni encontres, deduint els buits de superfície major de 3 m².

| Codi | Ut | Descripció | Rendiment | Preu | Import |
|---|---|---|---|---|---|
| mt12ppp010l | m² | Panell alveolar prefabricat de formigó pretesat, de 17 cm d'espessor, 1,2 m d'amplada i 9 m de longitud màxima, amb les vores encadellades, acabat amb àrid vist de marbre, per a formació de tancament. Segons UNE-EN 14992. (material) | 1.000 | 26.97 | 26.97 |
| mt12pph011 | kg | Massilla cautxú-asfàltica per closa en fred de junts de plafons prefabricats de formigó. (material) | 0.070 | 1.96 | 0.14 |
| mq07gte010c | h | Grua autopropulsada de braç telescòpic amb una capacitat d'elevació de 30 t i 27 m d'altura màxima de treball. (maquinària) | 0.040 | 75.04 | 3.00 |
| mo050 | h | Oficial 1ª muntador de panells prefabricats de formigó. (mà d'obra) | 0.075 | 28.39 | 2.13 |
| mo097 | h | Ajudant muntador de panells prefabricats de formigó. (mà d'obra) | 0.075 | 24.46 | 1.83 |
| % | % | Costos directes complementaris | 2 % | 34.07 | 0.68 |
|  |  | Costos directes |  |  | 34.75 |
