# Revestiment de front de forjat, d'alumini

- Propietat de l'arxiu: CYPE INGENIEROS, S.A.
- Format: FIEBDC-3/2002
- Divisa: EUR
- Costos indirectes: 3.00 %
- IVA: 21.00 %

## H Acabaments i ajudes

### HR Acabats de façana

#### HRL D'alumini

**HRL020** m Revestiment de front de forjat, d'alumini.
Revestiment de front de forjat de xapa plegada d'alumini anoditzat en color natural, amb un gruix mínim de 15 micres, 1,2 mm de gruix, 95 mm de desenvolupament i 2 plecs; col·locació amb adhesiu bituminós d'aplicació en fred; i segellat dels junts entre peces i, si s'escau, de les unions amb els murs amb segellador adhesiu monocomponent.
Inclou: Replanteig de les peces. Tall de les peces. Col·locació, aplomat, anivellació i alineació. Segellat de juntes i neteja.
Criteri d'amidament de projecte: Longitud mesurada pel més gran desenvolupament lineal, segons documentació gràfica de Projecte.
Criteri de mesura d'obra: Es mesurarà pel seu major desenvolupament lineal, la longitud realment executada segons especificacions de Projecte, incloent la longitud que pogués perdre's en biaixos.

| Codi | Ut | Descripció | Rendiment | Preu | Import |
|---|---|---|---|---|---|
| mt20wwr010 | kg | Adhesiu bituminós d'aplicació en fred, per a xapes metàl·liques. (material) | 0.598 | 6.08 | 3.64 |
| mt20ffm010aa | m | Front de forjat de xapa plegada d'alumini anoditzat en color natural, amb un gruix mínim de 15 micres, 1,2 mm de gruix, 95 mm de desenvolupament i 2 plecs. (material) | 1.050 | 14.04 | 14.74 |
| mt22www010b | U | Cartutx de 290 ml de segellador adhesiu monocomponent, neutre, superelàstic, a base de polímer MS, color gris, amb resistència a la intempèrie i als raigs UV i elongació fins a ruptura 750%. (material) | 0.200 | 5.29 | 1.06 |
| mo018 | h | Oficial 1ª serraller. (mà d'obra) | 0.180 | 28.86 | 5.19 |
| mo059 | h | Ajudant serraller. (mà d'obra) | 0.090 | 25.36 | 2.28 |
| % | % | Costos directes complementaris | 2 % | 26.91 | 0.54 |
|  |  | Costos directes |  |  | 27.45 |
