# Unitat interior d'aire condicionat, de paret, per a sistema VRF

- Propietat de l'arxiu: CYPE INGENIEROS, S.A.
- Format: FIEBDC-3/2002
- Divisa: EUR
- Costos indirectes: 3.00 %
- IVA: 21.00 %

## I Instal·lacions

### IB Sistemes de climatització

#### IBW Sistema VRF (Mitsubishi Heavy Industries)

**IBW300** U Unitat interior d'aire condicionat, de paret, per a sistema VRF.
Unitat interior d'aire condicionat, de paret, sistema aire-aire multi-split amb cabal variable de refrigerant, per a gas R-410A, alimentació monofàsica (230V/50Hz), model FDK15KXZE1 "MITSUBISHI HEAVY INDUSTRIES", potència frigorífica total nominal 1,5 kW (temperatura de bulb humit de l'aire interior 19°C, temperatura de bulb sec de l'aire exterior 35°C), potència calorífica nominal 1,7 kW (temperatura de bulb sec de l'aire interior 20°C, temperatura de bulb humit de l'aire exterior 6°C), consum elèctric nominal en refrigeració 20 W, consum elèctric nominal en calefacció 20 W, nivell sonor (velocitat baixa) 28 dBA, cabal d'aire 300 m³/h, de 290x870x230 mm, 11,5 kg, amb vàlvula d'expansió electrònica, filtre, sistema d'inclinació de sis posicions de l'àlep, capacitat de moviment vertical i horitzontal dels àleps, bomba i mànega de drenatge, control per cable amb pantalla tàctil LCD, model Eco Touch RC-EX3A.
Criteri de valoració econòmica: El preu no inclou la canalització ni el cablejat elèctric d'alimentació.
Inclou: Replanteig. Col·locació i fixació. Connexió a les línies frigorífiques. Connexió a la xarxa elèctrica. Col·locació i fixació del tub entre la unitat interior i el control remot per cable. Estesa de cables entre la unitat interior i el control remot per cable. Connexionat de cables entre la unitat interior i el control remot per cable. Connexió a la xarxa de desguàs. Posada en marxa.
Criteri d'amidament de projecte: Nombre d'unitats previstes, segons documentació gràfica de Projecte.
Criteri de mesura d'obra: Es mesurarà el nombre d'unitats realment executades segons especificacions de Projecte.

| Codi | Ut | Descripció | Rendiment | Preu | Import |
|---|---|---|---|---|---|
| mt42mhi401a | U | Unitat interior d'aire condicionat, de paret, sistema aire-aire multi-split amb cabal variable de refrigerant, per a gas R-410A, alimentació monofàsica (230V/50Hz), model FDK15KXZE1 "MITSUBISHI HEAVY INDUSTRIES", potència frigorífica total nominal 1,5 kW (temperatura de bulb humit de l'aire interior 19°C, temperatura de bulb sec de l'aire exterior 35°C), potència calorífica nominal 1,7 kW (temperatura de bulb sec de l'aire interior 20°C, temperatura de bulb humit de l'aire exterior 6°C), consum elèctric nominal en refrigeració 20 W, consum elèctric nominal en calefacció 20 W, nivell sonor (velocitat baixa) 28 dBA, cabal d'aire 300 m³/h, de 290x870x230 mm, 11,5 kg, amb vàlvula d'expansió electrònica, filtre, sistema d'inclinació de sis posicions de l'àlep, capacitat de moviment vertical i horitzontal dels àleps, bomba i mànega de drenatge. (material) | 1.000 | 1126.00 | 1126.00 |
| mt42mhi520a | U | Control per cable amb pantalla tàctil LCD, model Eco Touch RC-EX3A "MITSUBISHI HEAVY INDUSTRIES". (material) | 1.000 | 200.00 | 200.00 |
| mt42mhi900 | m | Cable bus apantallat de 2 fils, de 0,5 mm² de secció per fil (material) | 3.000 | 0.80 | 2.40 |
| mt35aia090aa | m | Tub rígid de PVC, endollable, corbable en calent, de color negre, de 16 mm de diàmetre nominal, per a canalització fixa en superfície. Resistència a la compressió 1250 N, resistència a l'impacte 2 joules, temperatura de treball -5°C fins 60°C, amb grau de protecció IP547 segons UNE 20324, propietats elèctriques: aïllant, no propagador de la flama. Segons UNE-EN 61386-1 i UNE-EN 61386-22. Inclús abraçadores, elements de subjecció i accessoris (corbes, maneguets, tes, colzes i corbes flexibles). (material) | 3.000 | 1.23 | 3.69 |
| mo005 | h | Oficial 1ª instal·lador de climatització. (mà d'obra) | 1.199 | 29.34 | 35.18 |
| mo104 | h | Ajudant instal·lador de climatització. (mà d'obra) | 1.199 | 25.25 | 30.27 |
| % | % | Costos directes complementaris | 2 % | 1397.54 | 27.95 |
|  |  | Costos directes |  |  | 1425.49 |
