# Derivació per a línia frigorífica de líquid i de gas, per a sistema VRV-IV, per a gas R-410A

- Propietat de l'arxiu: CYPE INGENIEROS, S.A.
- Format: FIEBDC-3/2002
- Divisa: EUR
- Costos indirectes: 3.00 %
- IVA: 21.00 %

## I Instal·lacions

### IB Sistemes de climatització

#### IBY Sistema VRV (Daikin)

**IBY260** U Derivació per a línia frigorífica de líquid i de gas, per a sistema VRV-IV, per a gas R-410A.
Derivació de línia frigorífica formada per conjunt de dues juntes Refnet, una per a la línia de líquid i una altra per a la línia de gas, per a sistema VRV-IV (Volum de Refrigerant Variable), model KHRQ22M75T "DAIKIN", amb índex màxim de connexió d'unitats interiors de 1000.
Inclou: Connexionat.
Criteri d'amidament de projecte: Nombre d'unitats previstes, segons documentació gràfica de Projecte.
Criteri de mesura d'obra: Es mesurarà el nombre d'unitats realment executades segons especificacions de Projecte.

| Codi | Ut | Descripció | Rendiment | Preu | Import |
|---|---|---|---|---|---|
| mt42dai600d | U | Conjunt de dues juntes Refnet, una per a la línia de líquid i una altra per a la línia de gas, per a sistema VRV-IV (Volum de Refrigerant Variable), model KHRQ22M75T "DAIKIN", amb índex màxim de connexió d'unitats interiors de 1000. (material) | 1.000 | 312.00 | 312.00 |
| mo005 | h | Oficial 1ª instal·lador de climatització. (mà d'obra) | 0.060 | 29.34 | 1.76 |
| mo104 | h | Ajudant instal·lador de climatització. (mà d'obra) | 0.060 | 25.25 | 1.52 |
| % | % | Costos directes complementaris | 2 % | 315.28 | 6.31 |
|  |  | Costos directes |  |  | 321.59 |
