# Caldera a gasoil, domèstica, de condensació, de peu, per a calefacció

- Propietat de l'arxiu: CYPE INGENIEROS, S.A.
- Format: FIEBDC-3/2002
- Divisa: EUR
- Costos indirectes: 3.00 %
- IVA: 21.00 %

## I Instal·lacions

### IC Calefacció, refrigeració, climatització i A.C.S.

#### ICC Calderes a gasoil

**ICC215** U Caldera a gasoil, domèstica, de condensació, de peu, per a calefacció.
Caldera de peu, de condensació amb recuperador d'acer inoxidable, amb cos de foneria de ferro gris GL 180 i cremador pressuritzat de gasoil de flama blau, eficiència energètica classe A, potència de calefacció 47 kW, pes 228 kg, dimensions 881x600x787 mm, quadre de regulació i cronotermòstat modulant amb sonda de temperatura exterior, cabal màssic de gas de fuita 0,0144 kg/s, amb contingut de CO2 14%, pressió d'impulsió disponible 50 Pa, contingut d'aigua 61 l, kit d'unió de caldera a gasoil a circuït de calefacció, kit de seguretat per a caldera a gasoil, kit d'unió de caldera a gasoil a vas d'expansió, sense incloure el conducte per a evacuació dels productes de la combustió. Totalment muntada, connexionada i provada.
Inclou: Replanteig. Presentació dels elements. Muntatge de la caldera i els seus accessoris. Connexionat amb les xarxes de conducció d'aigua, de gasoil, de salubritat i elèctrica, i amb el conducte d'evacuació dels productes de la combustió. Posada en marxa.
Criteri d'amidament de projecte: Nombre d'unitats previstes, segons documentació gràfica de Projecte.
Criteri de mesura d'obra: Es mesurarà el nombre d'unitats realment executades segons especificacions de Projecte.

| Codi | Ut | Descripció | Rendiment | Preu | Import |
|---|---|---|---|---|---|
| mt38cqj110p | U | Caldera de peu, de condensació amb recuperador d'acer inoxidable, amb cos de foneria de ferro gris GL 180 i cremador pressuritzat de gasoil de flama blau, eficiència energètica classe A, potència de calefacció 47 kW, pes 228 kg, dimensions 881x600x787 mm, quadre de regulació i cronotermòstat modulant amb sonda de temperatura exterior, cabal màssic de gas de fuita 0,0144 kg/s, amb contingut de CO2 14%, pressió d'impulsió disponible 50 Pa, contingut d'aigua 61 l. (material) | 1.000 | 5118.75 | 5118.75 |
| mt38cqj519a | U | Kit de seguretat per a caldera a gasoil, compost per manòmetre, vàlvula de seguretat i purgador d'aire. (material) | 1.000 | 92.63 | 92.63 |
| mt38cqj530b | U | Kit d'unió de caldera a gasoil a vas d'expansió, amb vàlvula d'omplert i buidatge. (material) | 1.000 | 131.63 | 131.63 |
| mt38www010 | U | Material auxiliar per instal·lacions de calefacció. (material) | 1.000 | 1.68 | 1.68 |
| mo004 | h | Oficial 1ª calefactor. (mà d'obra) | 4.846 | 28.39 | 137.58 |
| mo103 | h | Ajudant calefactor. (mà d'obra) | 4.846 | 24.43 | 118.39 |
| % | % | Costos directes complementaris | 2 % | 5600.66 | 112.01 |
|  |  | Costos directes |  |  | 5712.67 |
