# Caldera a gasoil, domèstica, convencional, de peu, per a calefacció i A.C.S

- Propietat de l'arxiu: CYPE INGENIEROS, S.A.
- Format: FIEBDC-3/2002
- Divisa: EUR
- Costos indirectes: 3.00 %
- IVA: 21.00 %

## I Instal·lacions

### IC Calefacció, refrigeració, climatització i A.C.S.

#### ICC Calderes a gasoil

**ICC017** U Caldera a gasoil, domèstica, convencional, de peu, per a calefacció i A.C.S.
Caldera de peu a gasoil, per a calefacció i A.C.S. acumulada amb dipòsit integrat, càmera de combustió estanca, potència escalonable de 20 a 25 kW, dimensions 295x535x1451 mm, vas d'expansió de 18 litres i dipòsit d'acer inoxidable de 78 litres, encesa electrònica i seguretat del cremador per fotocèl·lula, sense flama pilot, equipament format per: cos de caldera de xapa d'acer especial anticorrosió, panell de control i comandament, cremador amb preescalfador, bomba de circulació amb tres velocitats, vàlvula de seguretat, sense incloure el conducte per a evacuació dels productes de la combustió. Totalment muntada, connexionada i provada.
Inclou: Replanteig. Presentació dels elements. Muntatge de la caldera i els seus accessoris. Connexionat amb les xarxes de conducció d'aigua, de gasoil, de salubritat i elèctrica, i amb el conducte d'evacuació dels productes de la combustió. Posada en marxa.
Criteri d'amidament de projecte: Nombre d'unitats previstes, segons documentació gràfica de Projecte.
Criteri de mesura d'obra: Es mesurarà el nombre d'unitats realment executades segons especificacions de Projecte.

| Codi | Ut | Descripció | Rendiment | Preu | Import |
|---|---|---|---|---|---|
| mt38cqj012a | U | Caldera de peu a gasoil, per a calefacció i A.C.S. acumulada amb dipòsit integrat, càmera de combustió estanca, potència escalonable de 20 a 25 kW, dimensions 295x535x1451 mm, vas d'expansió de 18 litres i dipòsit d'acer inoxidable de 78 litres, encesa electrònica i seguretat del cremador per fotocèl·lula, sense flama pilot, equipament format per: cos de caldera de xapa d'acer especial anticorrosió, panell de control i comandament, cremador amb preescalfador, bomba de circulació amb tres velocitats, vàlvula de seguretat. (material) | 1.000 | 2580.20 | 2580.20 |
| mt38www012 | U | Material auxiliar per a instal·lacions de calefacció i A.C.S. (material) | 1.000 | 2.10 | 2.10 |
| mo004 | h | Oficial 1ª calefactor. (mà d'obra) | 8.392 | 29.34 | 246.22 |
| mo103 | h | Ajudant calefactor. (mà d'obra) | 8.392 | 25.25 | 211.90 |
| % | % | Costos directes complementaris | 2 % | 3040.42 | 60.81 |
|  |  | Costos directes |  |  | 3101.23 |
