# Panell per a sistema de calefacció i refrigeració per sostre radiant, amb fals sostre registrable

- Propietat de l'arxiu: CYPE INGENIEROS, S.A.
- Format: FIEBDC-3/2002
- Divisa: EUR
- Costos indirectes: 3.00 %
- IVA: 21.00 %

## I Instal·lacions

### IC Calefacció, refrigeració, climatització i A.C.S.

#### ICE Emissors per aigua per a calefacció i refrigeració

**ICE022** U Panell per a sistema de calefacció i refrigeració per sostre radiant, amb fals sostre registrable.
Panell refrigerant, de grafit expandit, per a fals sostre registrable, de 1200x600 mm, amb circuit integrat de tub de polietilè reticulat (PE-X) amb barrera d'oxigen, de 10 mm de diàmetre i 1,5 mm de gruix, amb capa d'absorció acústica de fibra de vidre i carcassa metàl·lica blanca, Euroclasse C-s2, d0 de reacció al foc, segons UNE-EN 13501-1 per a sistema de calefacció i refrigeració per sostre radiant; suspès del forjat amb perfileria vista. Totalment muntat, connexionat i provat.
Criteri de valoració econòmica: El preu no inclou l'estructura suport.
Inclou: Col·locació dels panells. Realització de proves de servei.
Criteri d'amidament de projecte: Nombre d'unitats previstes, segons documentació gràfica de Projecte.
Criteri de mesura d'obra: Es mesurarà el nombre d'unitats realment executades segons especificacions de Projecte.

| Codi | Ut | Descripció | Rendiment | Preu | Import |
|---|---|---|---|---|---|
| mt38etu005a | U | Panell refrigerant, de grafit expandit, per a fals sostre registrable, de 1200x600 mm, amb circuit integrat de tub de polietilè reticulat (PE-X) amb barrera d'oxigen, de 10 mm de diàmetre i 1,5 mm de gruix, amb capa d'absorció acústica de fibra de vidre i carcassa metàl·lica blanca, Euroclasse C-s2, d0 de reacció al foc, segons UNE-EN 13501-1. (material) | 1.000 | 126.63 | 126.63 |
| mo004 | h | Oficial 1ª calefactor. (mà d'obra) | 0.086 | 29.34 | 2.52 |
| mo103 | h | Ajudant calefactor. (mà d'obra) | 0.043 | 25.25 | 1.09 |
| % | % | Costos directes complementaris | 2 % | 130.24 | 2.60 |
|  |  | Costos directes |  |  | 132.84 |
