# Xemeneia individual de doble paret d'acer inoxidable, amb aïllament, amb resistència al foc

- Propietat de l'arxiu: CYPE INGENIEROS, S.A.
- Format: FIEBDC-3/2002
- Divisa: EUR
- Costos indirectes: 3.00 %
- IVA: 21.00 %

## I Instal·lacions

### IC Calefacció, refrigeració, climatització i A.C.S.

#### ICO Sistemes d'evacuació dels productes de la combustió

**ICO112** m Xemeneia individual de doble paret d'acer inoxidable, amb aïllament, amb resistència al foc.
Xemeneia modular metàl·lica, amb una resistència al foc de 120 minuts, formada per tub de doble paret amb aïllament i junt d'estanquitat exterior, de 80 mm de diàmetre interior, compost per paret interior d'acer inoxidable AISI 316L i paret exterior d'acer inoxidable AISI 304, amb aïllament de llana de roca entre parets, de 100 mm d'espessor, amb junt d'estanquitat exterior de silicona, resistència al foc EI 120 (ho/ve i<=>o) segons UNE-EN 13501-3, temperatura màxima de 600°C, pressió de treball de fins 5000 Pa, per evacuació dels productes de la combustió. Inclús accessoris, peces especials, mòduls finals i material auxiliar para muntatge i subjecció a l'obra.
Inclou: Replanteig. Presentació de tubs, accessoris, peces especials i mòduls finals. Fixació del material auxiliar per a muntatge i subjecció a l'obra. Muntatge. Connexionat i comprovació del seu correcte funcionament. Realització de proves de servei.
Criteri d'amidament de projecte: Longitud mesurada des de l'arrencada de la xemeneia fins la part superior del mòdul final, segons documentació gràfica de Projecte.
Criteri de mesura d'obra: Es mesurarà des de l'arrencada de la xemeneia fins la part superior del mòdul final, la longitud realment executada segons especificacions de Projecte.

| Codi | Ut | Descripció | Rendiment | Preu | Import |
|---|---|---|---|---|---|
| mt20din281a | U | Material auxiliar per a muntatge i subjecció a l'obra d'els tubs de doble paret amb aïllament i junt d'estanquitat exterior, de 80 mm de diàmetre interior. (material) | 1.000 | 15.63 | 15.63 |
| mt20din280an | m | Tub de doble paret amb aïllament i junt d'estanquitat exterior, de 80 mm de diàmetre interior, compost per paret interior d'acer inoxidable AISI 316L i paret exterior d'acer inoxidable AISI 304, amb aïllament de llana de roca entre parets, de 100 mm d'espessor, amb junt d'estanquitat exterior de silicona, resistència al foc EI 120 (ho/ve i<=>o) segons UNE-EN 13501-3, temperatura màxima de 600°C, pressió de treball de fins 5000 Pa, segons UNE-EN 1856-1, amb el preu incrementat el 65% en concepte d'accessoris, peces especials i mòduls finals. (material) | 1.000 | 429.96 | 429.96 |
| mo004 | h | Oficial 1ª calefactor. (mà d'obra) | 0.372 | 29.34 | 10.91 |
| mo103 | h | Ajudant calefactor. (mà d'obra) | 0.372 | 25.25 | 9.39 |
| % | % | Costos directes complementaris | 2 % | 465.89 | 9.32 |
|  |  | Costos directes |  |  | 475.21 |
