# Recuperador de calor i humitat aire-aire, amb bomba de calor. Instal·lació en terra

- Propietat de l'arxiu: CYPE INGENIEROS, S.A.
- Format: FIEBDC-3/2002
- Divisa: EUR
- Costos indirectes: 3.00 %
- IVA: 21.00 %

## I Instal·lacions

### IC Calefacció, refrigeració, climatització i A.C.S.

#### ICR Sistemes de conducció d'aire

**ICR108** U Recuperador de calor i humitat aire-aire, amb bomba de calor. Instal·lació en terra.
Recuperador de calor aire-aire, amb bomba de calor per a gas R-410A, cabal d'aire nominal 3000 m³/h, dimensions 1510x3750x1360 mm, pes 900 kg, pressió estàtica d'aire nominal 250 Pa, pressió sonora a 1 m 75 dBA, alimentació trifàsica a 400 V, eficiència de recuperació calorífica 77,8%, potència calorífica de recuperació 30,7 kW, potència calorífica del compressor 9,4 kW, potència calorífica total 40,1 kW, COP 12,5 (temperatura de l'aire exterior -10°C amb humitat relativa del 90% i temperatura ambiente 22°C amb humitat relativa del 50%), eficiència de recuperació frigorífica 77,4%, potència frigorífica de recuperació 7,3 kW, potència frigorífica del compressor 11,9 kW, potència frigorífica total 19,2 kW, EER 4,8 (temperatura de l'aire exterior 32°C amb humitat relativa del 50% i temperatura ambiente 26°C amb humitat relativa del 50%), amb bescanviador rotatiu entàlpic d'aliatge d'alumini amb tractament higroscòpic, ventiladors d'aspiració individual amb pales corbes cap endarrere acoblats directament a motors electrònics tipus EC Inverter, bypass amb motor d'accionament de la comporta per corretja per a canvi de mode d'operació de recuperació a free-cooling, estructura de perfils d'alumini extrudit, panells de tancament d'acer prepintat RAL 9002, de 42 mm d'espessor, tipus sandvitx, amb junts d'estanquitat especials i aïllament de llana mineral, filtre d'aire classe F7 en l'entrada d'aire exterior, filtre d'aire classe M5 en el retorn d'aire de l'interior, accés als ventiladors i als filtres d'aire a través dels panells d'inspecció, possibilitat d'accés lateral als filtres, bateries d'evaporació i de condensació d'aliatge de coure i alumini, compressor rotatiu tipus EC Inverter, quadre elèctric a l'interior de la unitat i control remot model RCT per a la regulació de la ventilació i de la temperatura, per a la supervisió de l'estat dels filtres d'aire, programació setmanal, gestió de les funcions de desgebrament i antiglaç per a la secció opcional amb bateria d'aigua i integració amb BMS mitjançant protocol de comunicació Modbus i bus de comunicació RS-485. Instal·lació en terra.
Inclou: Replanteig. Col·locació i fixació del recuperador. Connexionat i comprovació del seu correcte funcionament.
Criteri d'amidament de projecte: Nombre d'unitats previstes, segons documentació gràfica de Projecte.
Criteri de mesura d'obra: Es mesurarà el nombre d'unitats realment executades segons especificacions de Projecte.

| Codi | Ut | Descripció | Rendiment | Preu | Import |
|---|---|---|---|---|---|
| mt42lmf070a | U | Recuperador de calor aire-aire, amb bomba de calor per a gas R-410A, cabal d'aire nominal 3000 m³/h, dimensions 1510x3750x1360 mm, pes 900 kg, pressió estàtica d'aire nominal 250 Pa, pressió sonora a 1 m 75 dBA, alimentació trifàsica a 400 V, eficiència de recuperació calorífica 77,8%, potència calorífica de recuperació 30,7 kW, potència calorífica del compressor 9,4 kW, potència calorífica total 40,1 kW, COP 12,5 (temperatura de l'aire exterior -10°C amb humitat relativa del 90% i temperatura ambiente 22°C amb humitat relativa del 50%), eficiència de recuperació frigorífica 77,4%, potència frigorífica de recuperació 7,3 kW, potència frigorífica del compressor 11,9 kW, potència frigorífica total 19,2 kW, EER 4,8 (temperatura de l'aire exterior 32°C amb humitat relativa del 50% i temperatura ambiente 26°C amb humitat relativa del 50%), amb bescanviador rotatiu entàlpic d'aliatge d'alumini amb tractament higroscòpic, ventiladors d'aspiració individual amb pales corbes cap endarrere acoblats directament a motors electrònics tipus EC Inverter, bypass amb motor d'accionament de la comporta per corretja per a canvi de mode d'operació de recuperació a free-cooling, estructura de perfils d'alumini extrudit, panells de tancament d'acer prepintat RAL 9002, de 42 mm d'espessor, tipus sandvitx, amb junts d'estanquitat especials i aïllament de llana mineral, filtre d'aire classe F7 en l'entrada d'aire exterior, filtre d'aire classe M5 en el retorn d'aire de l'interior, accés als ventiladors i als filtres d'aire a través dels panells d'inspecció, possibilitat d'accés lateral als filtres, bateries d'evaporació i de condensació d'aliatge de coure i alumini, compressor rotatiu tipus EC Inverter, quadre elèctric a l'interior de la unitat i control remot model RCT per a la regulació de la ventilació i de la temperatura, per a la supervisió de l'estat dels filtres d'aire, programació setmanal, gestió de les funcions de desgebrament i antiglaç per a la secció opcional amb bateria d'aigua i integració amb BMS mitjançant protocol de comunicació Modbus i bus de comunicació RS-485. (material) | 1.000 | 43851.60 | 43851.60 |
| mo005 | h | Oficial 1ª instal·lador de climatització. (mà d'obra) | 2.038 | 29.34 | 59.79 |
| mo104 | h | Ajudant instal·lador de climatització. (mà d'obra) | 2.038 | 25.25 | 51.46 |
| % | % | Costos directes complementaris | 2 % | 43962.85 | 879.26 |
|  |  | Costos directes |  |  | 44842.11 |
