# Sonda geotèrmica vertical

- Propietat de l'arxiu: CYPE INGENIEROS, S.A.
- Format: FIEBDC-3/2002
- Divisa: EUR
- Costos indirectes: 3.00 %
- IVA: 21.00 %

## I Instal·lacions

### IC Calefacció, refrigeració, climatització i A.C.S.

#### ICU Geotèrmia

**ICU010** U Sonda geotèrmica vertical.
Sonda geotèrmica per a instal·lació vertical, de 50 m de longitud i 96 mm de diàmetre, formada per un tub de polietilè d'alta densitat (PE 100) de 32 mm de diàmetre i 2,9 mm de gruix, SDR11, i un peu amb forma de V, al que es solden els tubs, pes de la sonda 123,75 kg, temperatura de treball entre -20°C i 30°C, subministrada en rotllos, amb tub d'injecció, distanciadors per a tubs i morter preparat de bentonita i ciment.
Criteri d'amidament de projecte: Nombre d'unitats previstes, segons documentació gràfica de Projecte.
Criteri de mesura d'obra: Es mesurarà el nombre d'unitats realment executades segons especificacions de Projecte.

| Codi | Ut | Descripció | Rendiment | Preu | Import |
|---|---|---|---|---|---|
| mt37sge025aa | U | Sonda geotèrmica per a instal·lació vertical, de 50 m de longitud i 96 mm de diàmetre, formada per un tub de polietilè d'alta densitat (PE 100) de 32 mm de diàmetre i 2,9 mm de gruix, SDR11, i un peu amb forma de V, al que es solden els tubs, pes de la sonda 123,75 kg, temperatura de treball entre -20°C i 30°C, subministrada en rotllos. (material) | 1.000 | 293.25 | 293.25 |
| mt37sge030a | m | Tub d'injecció, de polietilè d'alta densitat (PEAD/HDPE), de 25 mm de diàmetre exterior i 2,3 mm de gruix, per a reomplert de sonda geotèrmica vertical. (material) | 52.000 | 1.43 | 74.36 |
| mt37sge060a | U | Distanciador per a tubs, 2x32 mm, amb orifici central de 45 mm de diàmetre per guiat del tub d'injecció, per a sonda geotèrmica vertical. (material) | 7.000 | 5.06 | 35.42 |
| mt08var100a | kg | Morter preparat de bentonita i ciment, de conductivitat tèrmica mínima 2,35 W/(mK), baixa permeabilitat a l'aigua, resistent a gelades, densitat 1800 kg/m³, resistència mecànica a compressió 10 N/mm², per a injecció i reomplert de sonda geotèrmica vertical. (material) | 900.000 | 1.05 | 945.00 |
| mo004 | h | Oficial 1ª calefactor. (mà d'obra) | 1.499 | 30.63 | 45.91 |
| mo103 | h | Ajudant calefactor. (mà d'obra) | 1.499 | 26.36 | 39.51 |
| % | % | Costos directes complementaris | 2 % | 1433.45 | 28.67 |
|  |  | Costos directes |  |  | 1462.12 |
