# Lluminària d'exterior instal·lada en superfície o encastada

- Propietat de l'arxiu: CYPE INGENIEROS, S.A.
- Format: FIEBDC-3/2002
- Divisa: EUR
- Costos indirectes: 3.00 %
- IVA: 21.00 %

## I Instal·lacions

### II Il·luminació

#### IIX Exterior

**IIX005** U Lluminària d'exterior instal·lada en superfície o encastada.
Lluminària rectangular, de 436x120 mm, per a 1 làmpada fluorescent compacta TC-L de 18 W, amb cos de lluminària d'alumini injectat, alumini i acer inoxidable, vidre de seguretat, reflector d'alumini pur anoditzat, portalàmpades 2 G 11, classe de protecció I, grau de protecció IP65, aïllament classe F. Instal·lació encastada en la paret. Inclús làmpades i carcassa d'alumini i plàstic reforçat amb fibra.
Criteri de valoració econòmica: El preu no inclou les ajudes de paleta per a instal·lacions.
Inclou: Replanteig. Muntatge, connexionat i comprovació del seu correcte funcionament.
Criteri d'amidament de projecte: Nombre d'unitats previstes, segons documentació gràfica de Projecte.
Criteri de mesura d'obra: Es mesurarà el nombre d'unitats realment executades segons especificacions de Projecte.

| Codi | Ut | Descripció | Rendiment | Preu | Import |
|---|---|---|---|---|---|
| mt34beg030gb | U | Lluminària rectangular, de 436x120 mm, per a 1 làmpada fluorescent compacta TC-L de 18 W, amb cos de lluminària d'alumini injectat, alumini i acer inoxidable, vidre de seguretat, reflector d'alumini pur anoditzat, portalàmpades 2 G 11, classe de protecció I, grau de protecció IP65, aïllament classe F; per encastar en la paret. (material) | 1.000 | 286.79 | 286.79 |
| mt34beg031b | U | Carcassa per a encastar lluminària, d'alumini i plàstic reforçat amb fibra. (material) | 1.000 | 57.04 | 57.04 |
| mo003 | h | Oficial 1ª electricista. (mà d'obra) | 0.346 | 28.39 | 9.82 |
| mo102 | h | Ajudant electricista. (mà d'obra) | 0.346 | 24.43 | 8.45 |
| % | % | Costos directes complementaris | 2 % | 362.10 | 7.24 |
|  |  | Costos directes |  |  | 369.34 |
