# Lluminària d'exterior instal·lada en superfície o encastada

- Propietat de l'arxiu: CYPE INGENIEROS, S.A.
- Format: FIEBDC-3/2002
- Divisa: EUR
- Costos indirectes: 3.00 %
- IVA: 21.00 %

## I Instal·lacions

### II Il·luminació

#### IIX Exterior

**IIX005** U Lluminària d'exterior instal·lada en superfície o encastada.
Lluminària rectangular, de 255x65 mm, per a 1 làmpada fluorescent compacta TC-S de 9 W, amb cos de lluminària d'alumini injectat, alumini i acer inoxidable, vidre de seguretat, reflector d'alumini pur anoditzat, portalàmpades G 23, classe de protecció I, grau de protecció IP64, aïllament classe F. Instal·lació encastada en la paret. Inclús làmpades.
Criteri de valoració econòmica: El preu no inclou les ajudes de paleta per a instal·lacions.
Inclou: Replanteig. Muntatge, connexionat i comprovació del seu correcte funcionament.
Criteri d'amidament de projecte: Nombre d'unitats previstes, segons documentació gràfica de Projecte.
Criteri de mesura d'obra: Es mesurarà el nombre d'unitats realment executades segons especificacions de Projecte.

| Codi | Ut | Descripció | Rendiment | Preu | Import |
|---|---|---|---|---|---|
| mt34beg030yd | U | Lluminària rectangular, de 255x65 mm, per a 1 làmpada fluorescent compacta TC-S de 9 W, amb cos de lluminària d'alumini injectat, alumini i acer inoxidable, vidre de seguretat, reflector d'alumini pur anoditzat, portalàmpades G 23, classe de protecció I, grau de protecció IP64, aïllament classe F; per encastar en la paret. (material) | 1.000 | 157.93 | 157.93 |
| mo003 | h | Oficial 1ª electricista. (mà d'obra) | 0.346 | 28.39 | 9.82 |
| mo102 | h | Ajudant electricista. (mà d'obra) | 0.346 | 24.43 | 8.45 |
| % | % | Costos directes complementaris | 2 % | 176.20 | 3.52 |
|  |  | Costos directes |  |  | 179.72 |
