# Hidrant de columna

- Propietat de l'arxiu: CYPE INGENIEROS, S.A.
- Format: FIEBDC-3/2002
- Divisa: EUR
- Costos indirectes: 3.00 %
- IVA: 21.00 %

## I Instal·lacions

### IO Contra incendis

#### IOB Sistemes de forniment d'aigua

**IOB040** U Hidrant de columna.
Hidrant de columna seca de 4" DN 100 mm, amb presa recta a la xarxa, rodet de 300 mm, una boca de 4" DN 100 mm, dues boques de 2 1/2" DN 70 mm, ràcords i taps. Inclús elements de fixació.
Inclou: Replanteig. Muntatge, connexionat i comprovació del seu correcte funcionament.
Criteri d'amidament de projecte: Nombre d'unitats previstes, segons documentació gràfica de Projecte.
Criteri de mesura d'obra: Es mesurarà el nombre d'unitats realment executades segons especificacions de Projecte.

| Codi | Ut | Descripció | Rendiment | Preu | Import |
|---|---|---|---|---|---|
| mt41hid010cbb | U | Hidrant de columna seca de 4" DN 100 mm, amb presa recta a la xarxa, rodet de 300 mm, una boca de 4" DN 100 mm, dues boques de 2 1/2" DN 70 mm, ràcords i taps. Inclús elements de fixació. Certificada per AENOR segons UNE-EN 14384. (material) | 1.000 | 888.59 | 888.59 |
| mo008 | h | Oficial 1ª lampista. (mà d'obra) | 0.899 | 30.63 | 27.54 |
| mo107 | h | Ajudant lampista. (mà d'obra) | 0.899 | 26.36 | 23.70 |
| % | % | Costos directes complementaris | 2 % | 939.83 | 18.80 |
|  |  | Costos directes |  |  | 958.63 |
