# Lloc de control de xarxa de ruixadors

- Propietat de l'arxiu: CYPE INGENIEROS, S.A.
- Format: FIEBDC-3/2002
- Divisa: EUR
- Costos indirectes: 3.00 %
- IVA: 21.00 %

## I Instal·lacions

### IO Contra incendis

#### IOT Sistemes d'extinció fixos

**IOT010** U Lloc de control de xarxa de ruixadors.
Lloc de control de ruixadors, de 3" DN 80 mm de diàmetre, unió ranura i ranura, format per vàlvula de retenció i alarma de ferro colat, trim d'acer galvanitzat i càmera de retard de ferro colat, per a sistema de canonada mullada. Instal·lació en posició vertical. Inclús alarma hidràulica amb motor d'aigua i gong, accessoris i peces especials per a connexió a la xarxa de distribució d'aigua.
Inclou: Replanteig. Muntatge, connexionat i comprovació del seu correcte funcionament.
Criteri d'amidament de projecte: Nombre d'unitats previstes, segons documentació gràfica de Projecte.
Criteri de mesura d'obra: Es mesurarà el nombre d'unitats realment executades segons especificacions de Projecte.

| Codi | Ut | Descripció | Rendiment | Preu | Import |
|---|---|---|---|---|---|
| mt41pcr010v | U | Lloc de control de ruixadors, de 3" DN 80 mm de diàmetre, unió ranura i ranura, format per vàlvula de retenció i alarma de ferro colat, trim d'acer galvanitzat i càmera de retard de ferro colat; per instal·lar en posició vertical. (material) | 1.000 | 1781.63 | 1781.63 |
| mt41pcr100a | U | Alarma hidràulica, amb motor d'aigua i gong d'aliatge d'alumini. (material) | 1.000 | 350.82 | 350.82 |
| mt41pcr300q | U | Accessoris i peces especials per a connexió de lloc de control de ruixadors a xarxa de distribució d'aigua. (material) | 1.000 | 14.60 | 14.60 |
| mo008 | h | Oficial 1ª lampista. (mà d'obra) | 17.983 | 29.34 | 527.62 |
| mo107 | h | Ajudant lampista. (mà d'obra) | 17.983 | 25.25 | 454.07 |
| % | % | Costos directes complementaris | 2 % | 3128.74 | 62.57 |
|  |  | Costos directes |  |  | 3191.31 |
