# Conducte semirígid de doble paret de xapa d'alumini amb aïllament acústic

- Propietat de l'arxiu: CYPE INGENIEROS, S.A.
- Format: FIEBDC-3/2002
- Divisa: EUR
- Costos indirectes: 3.00 %
- IVA: 21.00 %

## I Instal·lacions

### IV Ventilació

#### IVV Conductes d'admissió i extracció per a ventilació

**IVV260** m Conducte semirígid de doble paret de xapa d'alumini amb aïllament acústic.
Conducte de ventilació, format per tub semirígid de doble paret amb aïllament acústic, compost per paret interior de xapa d'aluminio engrapada en espiral i perforada de 125 mm de diàmetre, paret exterior de xapa d'aluminio engrapada en espiral i aïllament acústic entre parets mitjançant fibra de vidre de 25 mm d'espessor, temperatura de treball de 200°C i puntes de temperatura de fins 250°C, classe A1 segons UNE-EN 13501-1. Inclús material auxiliar para muntatge i subjecció a l'obra, accessoris i peces especials.
Inclou: Replanteig del recorregut del conducte i de la situació dels elements de subjecció. Presentació de tubs, accessoris i peces especials. Fixació del material auxiliar per a muntatge i subjecció a l'obra. Muntatge, connexionat i comprovació del seu correcte funcionament. Realització de proves de servei.
Criteri d'amidament de projecte: Longitud mesurada segons documentació gràfica de Projecte.
Criteri de mesura d'obra: Es mesurarà la longitud realment executada segons especificacions de Projecte.

| Codi | Ut | Descripció | Rendiment | Preu | Import |
|---|---|---|---|---|---|
| mt42csi420a | U | Material auxiliar per a muntatge i subjecció a l'obra d'els conductes semirígids de doble paret de xapa d'alumini amb aïllament acústic, de 125 mm de diàmetre interior. (material) | 1.000 | 2.17 | 2.17 |
| mt42csi020ac | m | Tub semirígid de doble paret amb aïllament acústic, compost per paret interior de xapa d'aluminio engrapada en espiral i perforada de 125 mm de diàmetre, paret exterior de xapa d'aluminio engrapada en espiral i aïllament acústic entre parets mitjançant fibra de vidre de 25 mm d'espessor, temperatura de treball de 200°C i puntes de temperatura de fins 250°C, classe A1 segons UNE-EN 13501-1, amb el preu incrementat el 10% en concepte d'accessoris i peces especials. (material) | 1.000 | 46.26 | 46.26 |
| op00ato010 |  | Tornavís. | 1.000 | 0.00 | 0.00 |
| op00mar010 |  | Martell. | 1.000 | 0.00 | 0.00 |
| op00tal010 |  | Trepant. | 1.000 | 0.00 | 0.00 |
| mo011 | h | Oficial 1ª muntador. (mà d'obra) | 0.235 | 29.34 | 6.89 |
| mo080 | h | Ajudant muntador. (mà d'obra) | 0.117 | 25.28 | 2.96 |
| % | % | Costos directes complementaris | 2 % | 58.28 | 1.17 |
|  |  | Costos directes |  |  | 59.45 |
