# Revestiment petri

- Propietat de l'arxiu: CYPE INGENIEROS, S.A.
- Format: FIEBDC-3/2002
- Divisa: EUR
- Costos indirectes: 3.00 %
- IVA: 21.00 %

## R Revestiments i extradossats

### RG Morters i revestiments acrílics

#### RGP Revestiments i pastes pètries

**RGP010** m² Revestiment petri.
Aplicació manual de dues mans de revestiment petri, color blanc, acabat mat, textura llisa, la primera mà diluïda amb un 15% d'aigua i la següent diluïda amb un 5% d'aigua o sense diluir, (rendiment: 0,11 l/m² cada mà); prèvia aplicació d'una mà d'emprimació a base de copolímers acrílics en suspensió aquosa, sobre parament exterior de morter.
Criteri de valoració econòmica: El preu inclou la protecció dels elements de l'entorn que puguin veure's afectats durant els treballs i la resolució de punts singulars.
Inclou: Preparació, neteja i escatat previ del suport. Preparació de la mescla. Aplicació d'una mà de fons. Aplicació de dues mans d'acabat.
Criteri d'amidament de projecte: Superfície mesurada segons documentació gràfica de Projecte, sense deduir forats menors de 4 m² i deduint, en els buits de superfície major de 4 m², l'excés sobre 4 m².
Criteri de mesura d'obra: Es mesurarà la superfície realment executada segons especificacions de Projecte, deduint, en els buits de superfície major de 4 m², l'excés sobre 4 m².

| Codi | Ut | Descripció | Rendiment | Preu | Import |
|---|---|---|---|---|---|
| mt27pfp010b | l | Emprimació, a base de copolímers acrílics en suspensió aquosa, per afavorir la cohesió de suports poc consistents i l'adherència de pintures. (material) | 0.146 | 4.27 | 0.62 |
| mt27pep010bac | kg | Revestiment petri per a exteriors, a base de copolímers acrílics, impermeable a l'aigua de pluja i permeable al vapor d'aigua, color Blanco, textura llisa, aplicat amb brotxa o corró. (material) | 0.220 | 6.21 | 1.37 |
| op00tal020 |  | Trepant amb batedora. | 1.000 | 0.00 | 0.00 |
| mo038 | h | Oficial 1ª pintor. (mà d'obra) | 0.186 | 29.67 | 5.52 |
| mo076 | h | Ajudant pintor. (mà d'obra) | 0.186 | 26.39 | 4.91 |
| % | % | Costos directes complementaris | 2 % | 12.42 | 0.25 |
|  |  | Costos directes |  |  | 12.67 |
