# Aplicació manual de dues mans de pintura plàstica color blau

- Propietat de l'arxiu: CYPE INGENIEROS, S.A.
- Format: FIEBDC-3/2002
- Divisa: EUR
- Costos indirectes: 3.00 %
- IVA: 21.00 %

## R Revestiments i extradossats

### RO Pintures per ús específic

#### ROO Garatges

**ROO040** U Aplicació manual de dues mans de pintura plàstica color blau, acabat setinat, textura llisa, diluïdes amb un 10 a 15% d'aigua; per a marcat de fletxes i inscripcions en garatges, amb una plantilla de fins a 20x20 cm.
Aplicació manual de dues mans de pintura plàstica color blau, acabat setinat, textura llisa, diluïdes amb un 10 a 15% d'aigua; per a marcat de fletxes i inscripcions en garatges, amb una plantilla de fins a 20x20 cm.
Inclou: Preparació de la superfície. Execució del marcat.
Criteri d'amidament de projecte: Nombre d'unitats previstes, segons documentació gràfica de Projecte.
Criteri de mesura d'obra: Es mesurarà el nombre d'unitats realment executades segons especificacions de Projecte.

| Codi | Ut | Descripció | Rendiment | Preu | Import |
|---|---|---|---|---|---|
| mt27mvp010g | l | Pintura plàstica per a exterior, a base de resines acríliques, color blau, acabat setinat, textura llisa (material) | 0.137 | 11.27 | 1.54 |
| op00tal020 |  | Trepant amb batedora. | 1.000 | 0.00 | 0.00 |
| mo038 | h | Oficial 1ª pintor. (mà d'obra) | 0.093 | 24.50 | 2.28 |
| mo076 | h | Ajudant pintor. (mà d'obra) | 0.093 | 21.75 | 2.02 |
| % | % | Costos directes complementaris | 2 % | 5.84 | 0.12 |
|  |  | Costos directes |  |  | 5.96 |
