# Conducció soterrada d'aigua per a instal·lació centralitzada de refrigeració

- Propietat de l'arxiu: CYPE INGENIEROS, S.A.
- Format: FIEBDC-3/2002
- Divisa: EUR
- Costos indirectes: 3.00 %
- IVA: 21.00 %

## U Urbanització interior de la parcel·la

### UB Canalització d'instal·lacions

#### UBC Calor i fred centralitzat

**UBC030** m Conducció soterrada d'aigua per a instal·lació centralitzada de refrigeració.
Conducció soterrada d'aigua per a instal·lació centralitzada de refrigeració de grups d'habitatges unifamiliars formada per canonada per a refrigeració i aigua freda, model Ecoflex Supra "UPONOR IBERIA", de 68 mm de diàmetre, composta per tub de polietilè d'alta densitat (PEAD/HDPE) de 25 mm de diàmetre i 2,3 mm de gruix, pressió màxima de treball 16 bar, temperatura màxima de treball 95°C, preaïllat tèrmicament amb escuma de polietilè reticulat (PE-X) i protegit mecànicament amb tub corrugat de polietilè d'alta densitat (PEAD/HDPE), col·locada sobre llit de sorra de 10 cm de gruix, degudament compactada i anivellada amb picó vibrant de guiat manual, reblert lateral compactant fins els ronyons i posterior reblert amb la mateixa sorra fins 15 cm per sobre de la generatriu superior de la canonada. Inclús accessoris d'unió i kits d'aïllament.
Criteri de valoració econòmica: El preu no inclou l'excavació ni el reblert principal.
Inclou: Replanteig i traçat de la conducció. Presentació en sec de tubs i peces especials. Abocat de la sorra en el fons de la rasa. Col·locació de la canonada en el fons de la rasa. Muntatge de la instal·lació, començant per l'extrem de capçalera. Formació d'unions entre peces. Comprovació. Execució del reblert envoltant. Realització de proves de servei.
Criteri d'amidament de projecte: Longitud mesurada en projecció horitzontal, entre cares interiors de pericons o altres elements d'unió, segons documentació gràfica de Projecte.
Criteri de mesura d'obra: Es mesurarà en projecció horitzontal, la longitud realment executada segons especificacions de Projecte, entre cares interiors de pericons o altres elements d'unió.

| Codi | Ut | Descripció | Rendiment | Preu | Import |
|---|---|---|---|---|---|
| mt37scu070ia | m | Canonada per a refrigeració i aigua freda, model Ecoflex Supra "UPONOR IBERIA", de 68 mm de diàmetre, composta per tub de polietilè d'alta densitat (PEAD/HDPE) de 25 mm de diàmetre i 2,3 mm de gruix, pressió màxima de treball 16 bar, temperatura màxima de treball 95°C, preaïllat tèrmicament amb escuma de polietilè reticulat (PE-X) i protegit mecànicament amb tub corrugat de polietilè d'alta densitat (PEAD/HDPE). (material) | 1.000 | 30.50 | 30.50 |
| mt37scu140i | U | Accessoris d'unió i kits d'aïllament per a canonada model Ecoflex Supra "UPONOR IBERIA", de 25 mm de diàmetre. (material) | 0.100 | 30.50 | 3.05 |
| mt01ara010a | m³ | Sorra amb granulometria de 0 a 5 mm de diàmetre, neta. (material) | 0.113 | 14.30 | 1.62 |
| mq01ret020b | h | Retrocarregadora sobre pneumàtics, de 70 kW. (maquinària) | 0.048 | 40.90 | 1.96 |
| mq02rop020 | h | Picó vibrant de guiat manual, de 80 kg, amb placa de 30x30 cm, tipus piconadora de granota. (maquinària) | 0.085 | 3.92 | 0.33 |
| mo004 | h | Oficial 1ª calefactor. (mà d'obra) | 0.016 | 29.34 | 0.47 |
| mo103 | h | Ajudant calefactor. (mà d'obra) | 0.016 | 25.25 | 0.40 |
| mo041 | h | Oficial 1ª construcció d'obra civil. (mà d'obra) | 0.041 | 28.42 | 1.17 |
| mo087 | h | Ajudant construcció d'obra civil. (mà d'obra) | 0.041 | 25.28 | 1.04 |
| % | % | Costos directes complementaris | 2 % | 40.54 | 0.81 |
|  |  | Costos directes |  |  | 41.35 |
