# Marcat i senyalització de pistes esportives, amb pintura plàstica

- Propietat de l'arxiu: CYPE INGENIEROS, S.A.
- Format: FIEBDC-3/2002
- Divisa: EUR
- Costos indirectes: 3.00 %
- IVA: 21.00 %

## U Urbanització interior de la parcel·la

### UD Pistes esportives

#### UDV Revestiments

**UDV040** m Marcat i senyalització de pistes esportives, amb pintura plàstica.
Aplicació manual de dues mans de pintura plàstica antilliscant, color blanc, acabat setinat, textura llisa, la primera mà diluïda amb un 20% d'aigua i la següent diluïda amb un 5% d'aigua o sense diluir; per a marcat i senyalització de pista de tenis, amb línies de 5 cm d'amplada, segons normes federatives.
Inclou: Preparació de la superfície. Execució del marcat.
Criteri d'amidament de projecte: Longitud mesurada segons documentació gràfica de Projecte.
Criteri de mesura d'obra: Es mesurarà la longitud realment executada segons especificacions de Projecte.

| Codi | Ut | Descripció | Rendiment | Preu | Import |
|---|---|---|---|---|---|
| mt27pii060x | l | Pintura plàstica, a base de resines acríliques, color blanc, acabat setinat, textura llisa, antilliscant; per a aplicar amb brotxa, corró o pistola. (material) | 0.010 | 12.04 | 0.12 |
| mt27wav020b | m | Cinta adhesiva de pintor, de 50 mm d'amplada. (material) | 2.000 | 0.20 | 0.40 |
| mo038 | h | Oficial 1ª pintor. (mà d'obra) | 0.072 | 28.42 | 2.05 |
| mo076 | h | Ajudant pintor. (mà d'obra) | 0.072 | 25.28 | 1.82 |
| % | % | Costos directes complementaris | 2 % | 4.39 | 0.09 |
|  |  | Costos directes |  |  | 4.48 |
