# Massís

- Propietat de l'arxiu: CYPE INGENIEROS, S.A.
- Format: FIEBDC-3/2002
- Divisa: EUR
- Costos indirectes: 3.00 %
- IVA: 21.00 %

## U Urbanització interior de la parcel·la

### UJ Jardineria

#### UJM Massissos i rocalls

**UJM010** m² Massís.
Massís de Milfulles (Achillea millefolium) de 0,30-0,40 m d'altura (4 u/m²).
Inclou: Conreu i preparació del terreny amb motocultor. Abonat del terreny. Plantació. Grava de humus. Primer reg.
Criteri d'amidament de projecte: Superfície mesurada en projecció horitzontal, segons documentació gràfica de Projecte.
Criteri de mesura d'obra: Es mesurarà, en projecció horitzontal, la superfície realment executada segons especificacions de Projecte.

| Codi | Ut | Descripció | Rendiment | Preu | Import |
|---|---|---|---|---|---|
| mt48epa010a | U | Milfulles (Achillea millefolium) de 0,30-0,40 m d'altura; subministrament en contenidor. (material) | 4.000 | 3.15 | 12.60 |
| mt48tie040 | kg | Humus net garbellat. (material) | 6.000 | 0.03 | 0.18 |
| mt48tie020 | kg | Adob mineral complex NPK 15-15-15. (material) | 6.000 | 0.83 | 4.98 |
| mt08aaa010a | m³ | Aigua. (material) | 0.050 | 1.50 | 0.08 |
| mq09mot010 | h | Motocultor 60/80 cm. (maquinària) | 0.050 | 3.02 | 0.15 |
| mo040 | h | Oficial 1ª jardiner. (mà d'obra) | 0.120 | 28.42 | 3.41 |
| mo115 | h | Peó jardiner. (mà d'obra) | 0.300 | 23.81 | 7.14 |
| % | % | Costos directes complementaris | 2 % | 28.54 | 0.57 |
|  |  | Costos directes |  |  | 29.11 |
