# Sistema provisional de protecció de vora de forjat, classe C

- Propietat de l'arxiu: CYPE INGENIEROS, S.A.
- Format: FIEBDC-3/2002
- Divisa: EUR
- Costos indirectes: 3.00 %
- IVA: 21.00 %

## Y Seguretat i salut

### YC Sistemes de protecció col·lectiva

#### YCF Protecció perimetral de vores de forjat

**YCF030** m Sistema provisional de protecció de vora de forjat, classe C.
Sistema provisional de protecció de vora de forjat, classe C, d'1 m d'altura, que proporciona resistència per a forces dinàmiques elevades i per a superfícies de treball amb un angle d'inclinació màxim de 45°, format per: barana principal de tub d'acer de 25 mm de diàmetre i 2500 mm de longitud, amortitzable en 150 usos; barana inferior de tub d'acer de 25 mm de diàmetre i 2500 mm de longitud, amortitzable en 150 usos; protecció intermèdia de xarxa de seguretat tipus U, de poliamida d'alta tenacitat, color blanc, amortitzable en 10 posades; entornpeu de lona de polietilè d'alta densitat, amb tractament ultraviolat, color verd, que tingui la vora superior almenys 30 cm per sobre de la superfície de treball i guardacossos fixos de seguretat fabricats en acer de primera qualitat pintat al forn en epoxi-polièster, de 40 mm de diàmetre i 1200 mm de longitud, separats entre si una distància màxima de 2,5 m i fixats al forjat amb suport mordassa, amortitzables en 20 usos. Inclús corda d'unió de polipropilè, per unir les xarxes i corda de lligat de polipropilè, per lligar la corda perimetral de les xarxes a un suport adequat.
Criteri d'amidament de projecte: Longitud mesurada segons Estudi o Estudi Bàsic de Seguretat i Salut.
Criteri de mesura d'obra: S'amidarà la longitud realment muntada segons especificacions d'Estudi o Estudi Bàsic de Seguretat i Salut.

| Codi | Ut | Descripció | Rendiment | Preu | Import |
|---|---|---|---|---|---|
| mt50spm030b | U | Suport mordassa. (material) | 0.580 | 141.25 | 81.93 |
| mt50spb030x | U | Guardacossos fix de seguretat fabricat en acer de primera qualitat pintat al forn en epoxi-polièster, de 40 mm de diàmetre i 1200 mm de longitud. (material) | 0.029 | 6.90 | 0.20 |
| mt50spb050a | U | Barana per a guardacossos matritzada, de tub d'acer pintat al forn en epoxi-polièster, de 25 mm de diàmetre i 2500 mm de longitud. (material) | 0.005 | 6.90 | 0.03 |
| mt50spr070 | m² | Xarxa vertical de seguretat tipus U, segons UNE-EN 1263-1, de poliamida d'alta tenacitat, de color blanc, certificada per AENOR mitjançant segell N de Productes Certificats AENOR per a Xarxes de Seguretat. Corda de xarxa de calibre 4,5 mm. Energia de la xarxa A2 (entre 2,2 i 4,4 kJ). Configuració de la xarxa al rombe, amb corda perimetral de polipropilè de 16 mm de diàmetre. (material) | 0.110 | 2.79 | 0.31 |
| mt50spr170a | m | Corda d'unió UNE-EN 1263-1 N de polipropilè d'alta tenacitat, amb tractament als rajos UV, D=8 mm i càrrega de ruptura superior a 7,5 kN. (material) | 0.696 | 0.21 | 0.15 |
| mt50spr180a | m | Corda de lligat UNE-EN 1263-1 G de polipropilè d'alta tenacitat, amb tractament als rajos UV, D=12 mm i càrrega de ruptura superior a 20 kN. (material) | 0.220 | 0.36 | 0.08 |
| mt50spr050 | m² | Lona de polietilè d'alta densitat, amb tractament ultraviolat, color verd, 60% de percentatge de tallavent, amb orificis cada 20 cm en tot el perímetre. (material) | 0.300 | 0.63 | 0.19 |
| mo119 | h | Oficial 1ª Seguretat i Salut. (mà d'obra) | 0.192 | 28.42 | 5.46 |
| mo120 | h | Peó Seguretat i Salut. (mà d'obra) | 0.192 | 23.81 | 4.57 |
| % | % | Costos directes complementaris | 2 % | 92.92 | 1.86 |
|  |  | Costos directes |  |  | 94.78 |
