# Construcció de caseta provisional per a despatx d'oficina

- Propietat de l'arxiu: CYPE INGENIEROS, S.A.
- Format: FIEBDC-3/2002
- Divisa: EUR
- Costos indirectes: 3.00 %
- IVA: 21.00 %

## Y Seguretat i salut

### YP Instal·lacions provisionals d'higiene i benestar

#### YPC Casetes (lloguer/construcció/adaptació de locals)

**YPC084** m² Construcció de caseta provisional per a despatx d'oficina.
Execució, desmuntatge i demolició posterior de caseta provisional per a despatx d'oficina en obra, composta per: cimentació de formigó, solera sobre empedrat de claveguera, tancament de bloc de formigó, sense revestir, amb full interior de maó ceràmic foradat, coberta de plafó sandvitx sobre perfils metàl·lics, aïllament tèrmic, distribució interior, instal·lacions de telecomunicacions i electricitat, revestiment de terratzo en terres, lliscat i pintura en parets, fals sostre de plaques de escaiola, portes de fusta pintades i finestres d'alumini, amb lluna i reixes.
Criteri de valoració econòmica: El preu inclou les ajudes de paleta.
Inclou: Preparació del terreny. Excavació de pous i rases. Formigonat de la fonamentació. Formació de la solera. Execució del tancament. Execució de la coberta sobre perfils. Col·locació de l'aïllament tèrmic. Execució de la distribució interior. Revestiment de sòls i parets. Col·locació del fals sostre de plaques. Col·locació de la fusteria. Connexió a les instal·lacions de la pròpia obra. Desconnexió de les instal·lacions. Demolició del conjunt. Fragmentació dels enderrocs en peces manejables. Retirada i arreplegat de enderrocs. Neteja de les restes de l'obra. Càrrega manual d'enderrocs sobre camió o contenidor.
Criteri d'amidament de projecte: Superfície mesurada segons Estudi o Estudi Bàsic de Seguretat i Salut.
Criteri de mesura d'obra: Es mesurarà la superfície realment executada segons especificacions d'Estudi o Estudi Bàsic de Seguretat i Salut.

| Codi | Ut | Descripció | Rendiment | Preu | Import |
|---|---|---|---|---|---|
| mt50cac010e | m² | Construcció de caseta provisional d'obra per despatx d'oficina, composta per: fonamentació de formigó armat; solera de formigó sobre emmacat de pedra; tancament de bloc de formigó, sense revestir, amb full interior de maó ceràmic buit; coberta de panell sandvitx compost de xapes d'acer amb aïllament incorporat, sobre perfils metàl·lics; aïllament tèrmic; distribució interior amb maó ceràmic buit doble; instal·lacions de telecomunicacions i electricitat i força amb presa exterior a 230 V; revestiment de terratzo en terres; lliscat de guix i pintura en parets; fals sostre de plaques d'escaiola; portes de fusta enrasades i pintades i finestres corredisses d'alumini natural, amb lluna de 6 mm i reixes. (material) | 1.000 | 407.46 | 407.46 |
| % | % | Costos directes complementaris | 2 % | 407.46 | 8.15 |
|  |  | Costos directes |  |  | 415.61 |
