# Presa d'usuari

- Propietat de l'arxiu: CYPE Ingenieros S.A.
- Format: FIEBDC-3/2016
- Programa: Generador de preus de la construcció. CYPE Ingenieros, S.A.
- Data: 11/03/2024
- Divisa: EUR
- Costos indirectes: 3 %
- IVA: 21 %

## I Instal·lacions

### IA Audiovisuals

#### IAF Xarxa de cables de parells de coure

**IAF090** U Presa d'usuari.
Presa doble amb connectors tipus RJ-45 de 8 contactes, categoria 6, marc i embellidor.
Inclou: Muntatge, connexionat i comprovació del seu correcte funcionament.
Criteri d'amidament de projecte: Nombre d'unitats previstes, segons documentació gràfica de Projecte.
Criteri de mesura d'obra: Es mesurarà el nombre d'unitats realment executades segons especificacions de Projecte.

| Codi | Ut | Descripció | Rendiment | Preu | Import |
|---|---|---|---|---|---|
| mt40dpt060b | U | Presa doble amb connectors tipus RJ-45 de 8 contactes, categoria 6, marc i embellidor. (material) | 1 | 23.48 | 23.480 |
| mo001 | h | Oficial 1ª instal·lador de telecomunicacions. (mà d'obra) | 0.264 | 29.34 | 7.746 |
| % | % | Costos directes complementaris | 2 % | 31.226 | 0.625 |
|  |  | Costos directes |  |  | 31.851 |

## Recursos

**mt40dpt060b** U Presa doble amb connectors tipus RJ-45 de 8 contactes, categoria 6, marc i embellidor
Dades tècniques: Cost energètic 0.133 MJ; Emissió de CO2 0.210 kg
Residus:
- embalatge: re150101 Envasos de paper i cartró. (component de residu); rendiment 0.247 kg; Codi LER 15 01 01; Massa de l'element 1 kg; Volum 0.001333 m3
