# Conjunt de calderes a gasoil, de baixa temperatura, de peu, de xapa d'acer

- Propietat de l'arxiu: CYPE Ingenieros S.A.
- Format: FIEBDC-3/2016
- Programa: Generador de preus de la construcció. CYPE Ingenieros, S.A.
- Data: 11/03/2024
- Divisa: EUR
- Costos indirectes: 3 %
- IVA: 21 %

## I Instal·lacions

### IC Calefacció, refrigeració, climatització i A.C.S.

#### ICC Calderes a gasoil

**ICC129** U Conjunt de calderes a gasoil, de baixa temperatura, de peu, de xapa d'acer.
Conjunt de dues calderes en cascada, sent la primera una caldera de peu, de baixa temperatura, amb cos de xapa d'acer, gran aïllament tèrmic i porta frontal amb possibilitat de gir a esquerra o a dreta, per a cremador pressuritzat de gasoil o gas, potència útil de 85 a 120 kW, pes 450 kg, dimensions 1522x800x1157 mm, amb quadre de regulació per a la regulació de la caldera en funció de la temperatura exterior o per a la regulació de la caldera de tipus mestre en instal·lacions amb diverses calderes, amb control per a garantir les condicions de treball de l'equip, sonda de temperatura exterior, i sonda de temperatura per a regulació de la temperatura d'impulsió o retorn de l'aigua, i la segona una caldera de peu, de baixa temperatura, amb cos de xapa d'acer, gran aïllament tèrmic i porta frontal amb possibilitat de gir a esquerra o a dreta, per a cremador pressuritzat de gasoil o gas, potència útil de 85 a 120 kW, pes 450 kg, dimensions 1522x800x1157 mm, amb quadre de regulació per a la regulació de la caldera de tipus esclau en instal·lacions amb diverses calderes, mòdul estratègic per a l'administració d'un màxim de 4 calderes en cascada. Inclús vàlvules de tall, filtre de gasoil, comptador de gasoil, vàlvula de seguretat, purgadors, i desguàs a bonera pel buidatge de la caldera i el drenatge de la vàlvula de seguretat, sense incloure el conducte per a evacuació dels productes de la combustió. Totalment muntat, connexionat i posat en marxa per l'empresa instal·ladora per a la comprovació del seu correcte funcionament.
Inclou: Replanteig. Presentació dels elements. Muntatge de la caldera i els seus accessoris. Connexionat amb les xarxes de conducció d'aigua, de gasoil, de salubritat i elèctrica, i amb el conducte d'evacuació dels productes de la combustió. Posada en marxa.
Criteri d'amidament de projecte: Nombre d'unitats previstes, segons documentació gràfica de Projecte.
Criteri de mesura d'obra: Es mesurarà el nombre d'unitats realment executades segons especificacions de Projecte.

| Codi | Ut | Descripció | Rendiment | Preu | Import |
|---|---|---|---|---|---|
| mt38cbu071ac | U | Caldera de peu, de baixa temperatura, amb cos de xapa d'acer, gran aïllament tèrmic i porta frontal amb possibilitat de gir a esquerra o a dreta, per a cremador pressuritzat de gasoil o gas, potència útil de 85 a 120 kW, pes 450 kg, dimensions 1522x800x1157 mm, amb quadre de regulació per a la regulació de la caldera en funció de la temperatura exterior o per a la regulació de la caldera de tipus mestre en instal·lacions amb diverses calderes, amb control per a garantir les condicions de treball de l'equip, sonda de temperatura exterior, i sonda de temperatura per a regulació de la temperatura d'impulsió o retorn de l'aigua, construcció compacta. (material) | 1 | 5099.45 | 5099.450 |
| mt38cbu071ab | U | Caldera de peu, de baixa temperatura, amb cos de xapa d'acer, gran aïllament tèrmic i porta frontal amb possibilitat de gir a esquerra o a dreta, per a cremador pressuritzat de gasoil o gas, potència útil de 85 a 120 kW, pes 450 kg, dimensions 1522x800x1157 mm, amb quadre de regulació per a la regulació de la caldera de tipus esclau en instal·lacions amb diverses calderes, construcció compacta. (material) | 1 | 4924.45 | 4924.450 |
| mt38ccg100a | U | Cremador pressuritzat modulant per a gasoil, de potència màxima 120 kW, amb encesa electrònica. (material) | 2 | 790 | 1580.000 |
| mt38cbu702a | U | Mòdul estratègic per a l'administració d'un màxim de 4 calderes en cascada. (material) | 1 | 256.43 | 256.430 |
| mt37sve010a | U | Vàlvula d'esfera de llautó niquelat per roscar de 3/8". (material) | 2 | 4.17 | 8.340 |
| mt38sss210a | U | Filtre de gasoil retenidor de residus d'alumini, amb tamís d'acer inoxidable amb perforacions de 0,1 mm de diàmetre, amb rosca de 3/8". (material) | 1 | 4.98 | 4.980 |
| mt38sss200b | U | Comptador de gasoil, per roscar, de 3/8" de diàmetre nominal, cabal màxim de 200 l/h i temperatura màxima del líquid conduït 60°C, inclús ràcords de connexió. (material) | 1 | 335.48 | 335.480 |
| mt37svs010a | U | Vàlvula de seguretat, de llautó, amb rosca de 1/2" de diàmetre, tarada a 3 bar de pressió. (material) | 1 | 4.42 | 4.420 |
| mt37sgl020d | U | Purgador automàtic d'aire amb boia i rosca de 1/2" de diàmetre, cos i tapa de llautó, per a una pressió màxima de treball de 10 bar i una temperatura màxima de 110°C. (material) | 2 | 8.75 | 17.500 |
| mt38sss120 | U | Piròstat de rearmament manual. (material) | 1 | 70.41 | 70.410 |
| mt38www050 | U | Desguàs a bonera, per al drenatge de la vàlvula de seguretat, compost per 1 m de tub d'acer negre de 1/2" i embut desguàs, inclús accessoris i peces especials. (material) | 1 | 15 | 15.000 |
| mt35aia010a | m | Tub corbable de PVC, corrugat, de color negre, de 16 mm de diàmetre nominal, per a canalització encastada en obra de fàbrica (parets i sostres). Resistència a la compressió 320 N, resistència a l'impacte 1 joule, temperatura de treball -5°C fins 60°C, amb grau de protecció IP545 segons UNE 20324, no propagador de la flama. Segons UNE-EN 61386-1 i UNE-EN 61386-22. (material) | 10 | 0.37 | 3.700 |
| mt35cun020a | m | Cable unipolar H07Z1-K (AS), sent la seva tensió assignada de 450/750 V, reacció al foc classe Cca-s1a,d1,a1 segons UNE-EN 50575, amb conductor multifilar de coure classe 5 (-K) de 1,5 mm² de secció, amb aïllament de compost termoplàstic a força de poliolefina lliure de halògens amb baixa emissió de fums i gasos corrosius (Z1). Segons UNE 211025. (material) | 20 | 0.41 | 8.200 |
| mt38ccg011a | U | Posada en marxa del cremador per a gasoil. (material) | 1 | 150 | 150.000 |
| mt38www010 | U | Material auxiliar per instal·lacions de calefacció. (material) | 1 | 1.68 | 1.680 |
| mt37www010 | U | Material auxiliar per a instal·lacions de lampisteria. (material) | 1 | 1.4 | 1.400 |
| mo004 | h | Oficial 1ª calefactor. (mà d'obra) | 5.083 | 29.34 | 149.135 |
| mo103 | h | Ajudant calefactor. (mà d'obra) | 5.083 | 25.25 | 128.346 |
| % | % | Costos directes complementaris | 2 % | 12758.921 | 255.178 |
|  |  | Costos directes |  |  | 13014.099 |

Residus:
- col·locació: mt35aia010a; factor de residu 0.0275
- col·locació: mt35cun020a; factor de residu 0.0165

## Recursos

**mt38cbu071ac** U Caldera de peu, de baixa temperatura
Dades tècniques: Cost energètic 14826.168 MJ; Emissió de CO2 1158.586 kg
Residus:
- embalatge: re150101 Envasos de paper i cartró. (component de residu); rendiment 2.634 kg; Codi LER 15 01 01; Massa de l'element 1 kg; Volum 0.001333 m3
- embalatge: re170201 Fusta. (component de residu); rendiment 0.662 kg; Codi LER 17 02 01; Massa de l'element 1 kg; Volum 0.000909 m3

**mt38cbu071ab** U Caldera de peu, de baixa temperatura
Dades tècniques: Cost energètic 14825.818 MJ; Emissió de CO2 1158.574 kg
Residus:
- embalatge: re150101 Envasos de paper i cartró; rendiment 2.613 kg
- embalatge: re170201 Fusta; rendiment 0.66 kg

**mt37sve010a** U Vàlvula d'esfera de llautó niquelat per roscar de 3/8"
Dades tècniques: Cost energètic 298.729 MJ; Emissió de CO2 20.121 kg
Residus:
- embalatge: re150101 Envasos de paper i cartró; rendiment 0.072 kg

**mt37svs010a** U Vàlvula de seguretat, de llautó, amb rosca de 1/2" de diàmetre, tarada a 3 bar de pressió
Dades tècniques: Cost energètic 511.326 MJ; Emissió de CO2 34.399 kg
Residus:
- embalatge: re150101 Envasos de paper i cartró; rendiment 0.072 kg

**mt37sgl020d** U Purgador automàtic d'aire amb boia i rosca de 1/2" de diàmetre
Dades tècniques: Cost energètic 35.179 MJ; Emissió de CO2 2.421 kg
Residus:
- embalatge: re150101 Envasos de paper i cartró; rendiment 0.072 kg

**mt35aia010a** m Tub corbable de PVC
Dades tècniques: Cost energètic 11.626 MJ; Emissió de CO2 0.577 kg; Codi LER 17 02 03; Massa de l'element 0.12 kg; Volum 0.0002 m3

**mt35cun020a** m Cable unipolar H07Z1-K (AS)
Dades tècniques: Cost energètic 2.663 MJ; Emissió de CO2 0.201 kg; Codi LER 17 04 11; Massa de l'element 0.02 kg; Volum 0.000013 m3
Residus:
- embalatge: re150101 Envasos de paper i cartró; rendiment 0.065 kg
