# Caldera a gasoil, domèstica, de condensació, de peu, per a calefacció

- Propietat de l'arxiu: CYPE Ingenieros S.A.
- Format: FIEBDC-3/2016
- Programa: Generador de preus de la construcció. CYPE Ingenieros, S.A.
- Data: 11/03/2024
- Divisa: EUR
- Costos indirectes: 3 %
- IVA: 21 %

## I Instal·lacions

### IC Calefacció, refrigeració, climatització i A.C.S.

#### ICC Calderes a gasoil

**ICC215** U Caldera a gasoil, domèstica, de condensació, de peu, per a calefacció.
Caldera de peu, de condensació amb recuperador d'acer inoxidable, amb cos de foneria de ferro gris GL 180 i cremador pressuritzat de gasoil de flama blau, eficiència energètica classe A, potència de calefacció 22 kW, pes 192 kg, dimensions 773x600x601 mm, quadre de regulació i cronotermòstat modulant amb sonda de temperatura exterior, cabal màssic de gas de fuita 0,0089 kg/s, amb contingut de CO2 14%, pressió d'impulsió disponible 30 Pa, contingut d'aigua 33 l, kit d'unió de caldera a gasoil a circuït de calefacció, kit de seguretat per a caldera a gasoil, kit d'unió de caldera a gasoil a vas d'expansió. Sense incloure el conducte per a evacuació dels productes de la combustió. Totalment muntada, connexionada i provada.
Inclou: Replanteig. Presentació dels elements. Muntatge de la caldera i els seus accessoris. Connexionat amb les xarxes de conducció d'aigua, de gasoil, de salubritat i elèctrica, i amb el conducte d'evacuació dels productes de la combustió. Posada en marxa.
Criteri d'amidament de projecte: Nombre d'unitats previstes, segons documentació gràfica de Projecte.
Criteri de mesura d'obra: Es mesurarà el nombre d'unitats realment executades segons especificacions de Projecte.

| Codi | Ut | Descripció | Rendiment | Preu | Import |
|---|---|---|---|---|---|
| mt38cqj110a | U | Caldera de peu, de condensació amb recuperador d'acer inoxidable, amb cos de foneria de ferro gris GL 180 i cremador pressuritzat de gasoil de flama blau, eficiència energètica classe A, potència de calefacció 22 kW, pes 192 kg, dimensions 773x600x601 mm, quadre de regulació i cronotermòstat modulant amb sonda de temperatura exterior, cabal màssic de gas de fuita 0,0089 kg/s, amb contingut de CO2 14%, pressió d'impulsió disponible 30 Pa, contingut d'aigua 33 l. (material) | 1 | 3690.38 | 3690.380 |
| mt38cqj519a | U | Kit de seguretat per a caldera a gasoil, compost per manòmetre, vàlvula de seguretat i purgador d'aire. (material) | 1 | 92.63 | 92.630 |
| mt38cqj530a | U | Kit d'unió de caldera a gasoil a vas d'expansió, amb vàlvula d'omplert i buidatge. (material) | 1 | 108.23 | 108.230 |
| mt38www010 | U | Material auxiliar per instal·lacions de calefacció. (material) | 1 | 1.68 | 1.680 |
| mo004 | h | Oficial 1ª calefactor. (mà d'obra) | 2.268 | 29.34 | 66.543 |
| mo103 | h | Ajudant calefactor. (mà d'obra) | 2.268 | 25.25 | 57.267 |
| % | % | Costos directes complementaris | 2 % | 4016.730 | 80.335 |
|  |  | Costos directes |  |  | 4097.065 |

## Recursos

**mt38cqj110a** U Caldera de peu, de condensació amb recuperador d'acer inoxidable
Dades tècniques: Cost energètic 6375.420 MJ; Emissió de CO2 494.806 kg
Residus:
- embalatge: re150101 Envasos de paper i cartró. (component de residu); rendiment 2.47 kg; Codi LER 15 01 01; Massa de l'element 1 kg; Volum 0.001333 m3
- embalatge: re170201 Fusta. (component de residu); rendiment 0.642 kg; Codi LER 17 02 01; Massa de l'element 1 kg; Volum 0.000909 m3
