# Ventilador de sostre

- Propietat de l'arxiu: CYPE Ingenieros S.A.
- Format: FIEBDC-3/2016
- Programa: Generador de preus de la construcció. CYPE Ingenieros, S.A.
- Data: 11/03/2024
- Divisa: EUR
- Costos indirectes: 3 %
- IVA: 21 %

## I Instal·lacions

### IC Calefacció, refrigeració, climatització i A.C.S.

#### ICR Sistemes de conducció d'aire

**ICR013** U Ventilador de sostre.
Ventilador de sostre, de 1303 mm de diàmetre, amb quatre pales reversibles de fusta color blanc per ambdues cares, cos de metall, acabat lacat en color blanc, commutador per al control del sentit de gir, regulació de la velocitat per tirador de cadeneta i motor de tres velocitats per a alimentació monofàsica a 230 V i 50 Hz de freqüència, amb protecció tèrmica, de 200 r.p.m., potència absorbida 55 W, cabal màxim 6000 m³/h, nivell de pressió sonora 46 dBA. Inclús accessoris i elements de fixació.
Inclou: Replanteig. Col·locació i fixació. Connexionat i comprovació del seu correcte funcionament.
Criteri d'amidament de projecte: Nombre d'unitats previstes, segons documentació gràfica de Projecte.
Criteri de mesura d'obra: Es mesurarà el nombre d'unitats realment executades segons especificacions de Projecte.

| Codi | Ut | Descripció | Rendiment | Preu | Import |
|---|---|---|---|---|---|
| mt42svs720aa | U | Ventilador de sostre, de 1303 mm de diàmetre, amb quatre pales reversibles de fusta color blanc per ambdues cares, cos de metall, acabat lacat en color blanc, commutador per al control del sentit de gir, regulació de la velocitat per tirador de cadeneta i motor de tres velocitats per a alimentació monofàsica a 230 V i 50 Hz de freqüència, amb protecció tèrmica, de 200 r.p.m., potència absorbida 55 W, cabal màxim 6000 m³/h, nivell de pressió sonora 46 dBA. (material) | 1 | 115.43 | 115.430 |
| mo011 | h | Oficial 1ª muntador. (mà d'obra) | 0.144 | 29.34 | 4.225 |
| mo080 | h | Ajudant muntador. (mà d'obra) | 0.144 | 25.28 | 3.640 |
| % | % | Costos directes complementaris | 2 % | 123.295 | 2.466 |
|  |  | Costos directes |  |  | 125.761 |

## Recursos

**mt42svs720aa** U Ventilador de sostre
Dades tècniques: Cost energètic 225.326 MJ; Emissió de CO2 0.951 kg
Residus:
- embalatge: re150101 Envasos de paper i cartró. (component de residu); rendiment 1.32 kg; Codi LER 15 01 01; Massa de l'element 1 kg; Volum 0.001333 m3
