# Col·lector

- Propietat de l'arxiu: CYPE Ingenieros S.A.
- Format: FIEBDC-3/2016
- Programa: Generador de preus de la construcció. CYPE Ingenieros, S.A.
- Data: 11/03/2024
- Divisa: EUR
- Costos indirectes: 3 %
- IVA: 21 %

## I Instal·lacions

### IG Gasos combustibles

#### IGI Instal·lació interior

**IGI025** U Col·lector.
Col·lector de coure, amb entrada de 3/4" de diàmetre i cinc derivacions de 3/4" de diàmetre, per a unió roscada i manòmetre d'acer inoxidable. Inclús, elements de muntatge i demés accessoris necessaris per al seu correcte funcionament.
Inclou: Replanteig. Col·locació i fixació del col·lector. Muntatge, connexionat i comprovació del seu correcte funcionament.
Criteri d'amidament de projecte: Nombre d'unitats previstes, segons documentació gràfica de Projecte.
Criteri de mesura d'obra: Es mesurarà el nombre d'unitats realment executades segons especificacions de Projecte.

| Codi | Ut | Descripció | Rendiment | Preu | Import |
|---|---|---|---|---|---|
| mt43acc010f | U | Col·lector de coure, amb entrada de 3/4" de diàmetre i cinc derivacions de 3/4" de diàmetre, per a unió roscada. (material) | 1 | 94.87 | 94.870 |
| mt43acc020 | U | Manòmetre d'acer inoxidable per a una pressió de 0 a 600 mbar, de 100 mm de diàmetre, rosca de connexió de 1/2" i precisió del 0,5%. (material) | 1 | 94.58 | 94.580 |
| mo010 | h | Oficial 1ª instal·lador de gas. (mà d'obra) | 0.384 | 29.34 | 11.267 |
| mo109 | h | Ajudant instal·lador de gas. (mà d'obra) | 0.384 | 25.25 | 9.696 |
| % | % | Costos directes complementaris | 2 % | 210.413 | 4.208 |
|  |  | Costos directes |  |  | 214.621 |

## Recursos

**mt43acc010f** U Col·lector de coure, amb entrada de 3/4" de diàmetre i cinc derivacions de 3/4" de diàmetre, per a unió roscada
Dades tècniques: Cost energètic 40.953 MJ; Emissió de CO2 0.849 kg
Residus:
- embalatge: re150101 Envasos de paper i cartró. (component de residu); rendiment 0.072 kg; Codi LER 15 01 01; Massa de l'element 1 kg; Volum 0.001333 m3

**mt43acc020** U Manòmetre d'acer inoxidable per a una pressió de 0 a 600 mbar
Dades tècniques: Cost energètic 11.944 MJ; Emissió de CO2 1.811 kg
Residus:
- embalatge: re150101 Envasos de paper i cartró; rendiment 0.072 kg
