# Cablejat

- Propietat de l'arxiu: CYPE Ingenieros S.A.
- Format: FIEBDC-3/2016
- Programa: Generador de preus de la construcció. CYPE Ingenieros, S.A.
- Data: 06/06/2025
- Divisa: EUR
- Costos indirectes: 3 %
- IVA: 21 %

## I Instal·lacions

### IG Gasos combustibles

#### IGL Detecció i alarma

**IGL030** m Cablejat.
Cablejat format per cable unipolar H07Z1-K (AS), reacció al foc classe Cca-s1a,d1,a1, amb conductor multifilar de coure classe 5 (-K) de 1,5 mm² de secció, amb aïllament de compost termoplàstic a força de poliolefina lliure de halògens amb baixa emissió de fums i gasos corrosius (Z1). Inclús quants accessoris siguin necessaris per a la seva correcta instal·lació.
Inclou: Estesa de cables.
Criteri d'amidament de projecte: Longitud mesurada segons documentació gràfica de Projecte.
Criteri de mesura d'obra: Es mesurarà la longitud realment executada segons especificacions de Projecte.

| Codi | Ut | Descripció | Rendiment | Preu | Import |
|---|---|---|---|---|---|
| mt35cun020a | m | Cable unipolar H07Z1-K (AS), sent la seva tensió assignada de 450/750 V, reacció al foc classe Cca-s1a,d1,a1 segons UNE-EN 50575, amb conductor multifilar de coure classe 5 (-K) de 1,5 mm² de secció, amb aïllament de compost termoplàstic a força de poliolefina lliure de halògens amb baixa emissió de fums i gasos corrosius (Z1). Segons UNE 211025. (material) | 1 | 0.41 | 0.410 |
| mo006 | h | Oficial 1ª instal·lador de xarxes i equips de detecció i seguretat. (mà d'obra) | 0.024 | 30.63 | 0.735 |
| mo105 | h | Ajudant instal·lador de xarxes i equips de detecció i seguretat. (mà d'obra) | 0.024 | 26.36 | 0.633 |
| % | % | Costos directes complementaris | 2 % | 1.778 | 0.036 |
|  |  | Costos directes |  |  | 1.814 |

Residus:
- col·locació: mt35cun020a; factor de residu 0.0165

## Recursos

**mt35cun020a** m Cable unipolar H07Z1-K (AS)
Dades tècniques: Cost energètic 2.663 MJ; Emissió de CO2 0.201 kg; Codi LER 17 04 11; Massa de l'element 0.02 kg; Volum 0.000013 m3
Residus:
- embalatge: re150101 Envasos de paper i cartró. (component de residu); rendiment 0.065 kg; Codi LER 15 01 01; Massa de l'element 1 kg; Volum 0.001333 m3
