# Lluminària sobre carril precablejat

- Propietat de l'arxiu: CYPE Ingenieros S.A.
- Format: FIEBDC-3/2016
- Programa: Generador de preus de la construcció. CYPE Ingenieros, S.A.
- Data: 11/03/2024
- Divisa: EUR
- Costos indirectes: 3 %
- IVA: 21 %

## I Instal·lacions

### II Il·luminació

#### III Interior

**III260** U Lluminària sobre carril precablejat.
Lluminària de xapa d'acer, acabat termoesmaltat, de color blanc, no regulable, de 68 W, alimentació a 220/240 V i 50-60 Hz, de 124,2x1518x96,3 mm, amb llum LED no reemplaçable, temperatura de color 4000 K, òptica formada per reflector recobert amb alumini vaporitzat, acabat molt brillant, d'alt rendiment, feix de llum extensiu, índex de reproducció cromàtica major de 80, flux lluminós 7350 lúmens, grau de protecció IP20. Instal·lació sobre carril precablejat.
Criteri de valoració econòmica: El preu no inclou el carril precablejat.
Inclou: Replanteig. Muntatge, connexionat i comprovació del seu correcte funcionament.
Criteri d'amidament de projecte: Nombre d'unitats previstes, segons documentació gràfica de Projecte.
Criteri de mesura d'obra: Es mesurarà el nombre d'unitats realment executades segons especificacions de Projecte.

| Codi | Ut | Descripció | Rendiment | Preu | Import |
|---|---|---|---|---|---|
| mt34lle170ba | U | Lluminària per a carril precablejat, de xapa d'acer, acabat termoesmaltat, de color blanc, no regulable, de 68 W, alimentació a 220/240 V i 50-60 Hz, de 124,2x1518x96,3 mm, amb llum LED no reemplaçable, temperatura de color 4000 K, òptica formada per reflector recobert amb alumini vaporitzat, acabat molt brillant, d'alt rendiment, feix de llum extensiu, índex de reproducció cromàtica major de 80, flux lluminós 7350 lúmens, grau de protecció IP20. (material) | 1 | 261 | 261.000 |
| mo003 | h | Oficial 1ª electricista. (mà d'obra) | 0.18 | 29.34 | 5.281 |
| mo102 | h | Ajudant electricista. (mà d'obra) | 0.18 | 25.25 | 4.545 |
| % | % | Costos directes complementaris | 2 % | 270.826 | 5.417 |
|  |  | Costos directes |  |  | 276.243 |
