# Conducte d'extracció per sortida de fums, d'acer galvanitzat, per a cuina

- Propietat de l'arxiu: CYPE Ingenieros S.A.
- Format: FIEBDC-3/2016
- Programa: Generador de preus de la construcció. CYPE Ingenieros, S.A.
- Data: 11/03/2024
- Divisa: EUR
- Costos indirectes: 3 %
- IVA: 21 %

## I Instal·lacions

### IV Ventilació

#### IVK Ventilació addicional especifica en cuina per a habitatges

**IVK020** m Conducte d'extracció per sortida de fums, d'acer galvanitzat, per a cuina.
Conducte d'extracció per sortida de fums, amb una escomesa per planta, per a cuina, format per tub tipus xunt de paret simple d'acer galvanitzat amb junt d'estanquitat, de 200 mm de diàmetre interior i 0,4 mm de gruix. Inclús accessoris i material auxiliar para muntatge i subjecció a l'obra.
Inclou: Replanteig del recorregut del conducte i de la situació dels elements de subjecció. Presentació de tubs i accessoris. Fixació del material auxiliar per a muntatge i subjecció a l'obra. Muntatge, connexionat i comprovació del seu correcte funcionament. Realització de proves de servei.
Criteri d'amidament de projecte: Longitud mesurada segons documentació gràfica de Projecte.
Criteri de mesura d'obra: Es mesurarà la longitud realment executada segons especificacions de Projecte.

| Codi | Ut | Descripció | Rendiment | Preu | Import |
|---|---|---|---|---|---|
| mt42din051a | U | Material auxiliar per a muntatge i subjecció a l'obra d'els tubs de paret simple d'acer galvanitzat amb junt d'estanquitat, de 200 mm de diàmetre interior. (material) | 1 | 2.12 | 2.120 |
| mt42din050ap | m | Tub tipus xunt de paret simple d'acer galvanitzat amb junt d'estanquitat, de 200 mm de diàmetre interior i 0,4 mm de gruix, amb el preu incrementat el 75% en concepte d'accessoris. (material) | 1 | 61.79 | 61.790 |
| mo013 | h | Oficial 1ª muntador de conductes de xapa metàl·lica. (mà d'obra) | 0.492 | 29.34 | 14.435 |
| mo084 | h | Ajudant muntador de conductes de xapa metàl·lica. (mà d'obra) | 0.492 | 25.28 | 12.438 |
| % | % | Costos directes complementaris | 2 % | 90.783 | 1.816 |
|  |  | Costos directes |  |  | 92.599 |

Residus:
- col·locació: mt42din050ap; factor de residu 0.0256958

## Recursos

**mt42din050ap** m Tub tipus xunt de paret simple d'acer galvanitzat amb junt d'estanquitat
Dades tècniques: Cost energètic 526.462 MJ; Emissió de CO2 53.497 kg; Codi LER 17 04 05; Massa de l'element 20.9 kg; Volum 0.009952 m3
Residus:
- embalatge: re170201 Fusta. (component de residu); rendiment 0.012 kg; Codi LER 17 02 01; Massa de l'element 1 kg; Volum 0.000909 m3
- embalatge: re170203 Plàstic. (component de residu); rendiment 0.003 kg; Codi LER 17 02 03; Massa de l'element 1 kg; Volum 0.001667 m3
