# Impermeabilització líquida de balcons i terrasses. Sistema Mapelastic "MAPEI SPAIN"

- Propietat de l'arxiu: CYPE Ingenieros S.A.
- Format: FIEBDC-3/2016
- Programa: Generador de preus de la construcció. CYPE Ingenieros, S.A.
- Data: 06/06/2025
- Divisa: EUR
- Costos indirectes: 3 %
- IVA: 21 %

## N Aïllaments e impermeabilitzacions

### NL Impermeabilitzacions líquides

#### NLG Cobertes, galeries i balcons

**NLG190** m² Impermeabilització líquida de balcons i terrasses. Sistema Mapelastic "MAPEI SPAIN".
Impermeabilització líquida de balcons i terrasses. Sistema Mapelastic "MAPEI SPAIN" format per dues capes de morter cimentós impermeabilitzant flexible bicomponent Mapelastic Zero "MAPEI SPAIN", color gris, amb un rendiment de 3,4 kg/m², malla de fibra de vidre antiàlcalis, Mapenet 150 "MAPEI SPAIN", de 4x5 mm de llum de malla, de 150 g/m² de massa superficial, color blau; i banda de reforç Mapeband "MAPEI SPAIN" de 120 mm d'amplada, en punts singulars, (1,1 m/m²).
Inclou: Neteja de la superfície suport. Armat de la superfície. Resolució dels punts singulars. Aplicació de l'impermeabilitzant.
Criteri d'amidament de projecte: Superfície mesurada en projecció horitzontal, segons documentació gràfica de Projecte, des de les cares interiors dels ampits o plastrons perimetrals que la limiten.
Criteri de mesura d'obra: Es mesurarà, en projecció horitzontal, la superfície realment executada segons especificacions de Projecte, des de les cares interiors dels ampits o plastrons perimetrals que la limiten.

| Codi | Ut | Descripció | Rendiment | Preu | Import |
|---|---|---|---|---|---|
| mt28mam095a | kg | Morter cimentós impermeabilitzant flexible bicomponent Mapelastic Zero "MAPEI SPAIN", color gris, compost de ciment, àrids seleccionats, additius especials i polímers sintètics en dispersió aquosa, amb resistència als rajos UV, als sulfats, als clorurs, al diòxid de carboni i a les sals de desglaç, com a protecció enfront de la humitat per capil·laritat i infiltracions d'aigua de pluja. (material) | 3.4 | 4.13 | 14.042 |
| mt15map040a | m | Malla de fibra de vidre antiàlcalis, Mapenet 150 "MAPEI SPAIN", de 4x5 mm de llum de malla, de 150 g/m² de massa superficial, color blau, de 1x50 m, per armar morters. (material) | 1.1 | 3.11 | 3.421 |
| mt15map050a | m | Banda de reforç Mapeband "MAPEI SPAIN" de 120 mm d'amplada, composta per una pel·lícula de polietilè laminat sobre una banda de feltre. (material) | 1.1 | 5.94 | 6.534 |
| mo032 | h | Oficial 1ª aplicador de productes impermeabilitzants. (mà d'obra) | 0.3 | 29.67 | 8.901 |
| mo070 | h | Ajudant aplicador de productes impermeabilitzants. (mà d'obra) | 0.3 | 26.39 | 7.917 |
| % | % | Costos directes complementaris | 2 % | 40.815 | 0.816 |
|  |  | Costos directes |  |  | 41.631 |

Residus:
- col·locació: mt28mam095a; factor de residu 0.0066
- col·locació: mt15map040a; factor de residu 0.0547533

## Recursos

**mt28mam095a** kg Morter cimentós impermeabilitzant flexible bicomponent Mapelastic Zero "MAPEI SPAIN"
Dades tècniques: Cost energètic 3.898 MJ; Emissió de CO2 0.362 kg; Codi LER 17 01 01; Massa de l'element 1 kg; Volum 0.000667 m3
Residus:
- embalatge: re150101 Envasos de paper i cartró. (component de residu); rendiment 0.014 kg; Codi LER 15 01 01; Massa de l'element 1 kg; Volum 0.001333 m3

**mt15map040a** m Malla de fibra de vidre antiàlcalis
Dades tècniques: Cost energètic 10.595 MJ; Emissió de CO2 0.520 kg; Codi LER 17 02 03; Massa de l'element 0.15 kg; Volum 0.00025 m3
Residus:
- embalatge: re170203 Plàstic. (component de residu); rendiment 0.001 kg; Codi LER 17 02 03; Massa de l'element 1 kg; Volum 0.001667 m3
